# Drainage d'un mur en béton en contact avec le terrain

- Propriété du fichier: CYPE INGENIEROS, S.A.
- Format: FIEBDC-3/2002
- Zone géographique: Mali
- Devise: XOF
- Coûts indirects: 3.00 %
- Frais généraux: 13.00 %
- Bénéfice: 6.00 %
- TVA: 18.00 %

**EEU010** m² Drainage d'un mur en béton en contact avec le terrain, par sa face extérieure, avec nappe drainante et filtrante à excroissances en polyéthylène haute densité (PEHD/HDPE), avec des excroissances de 8 mm de hauteur, résistance à la compression 150 kN/m² selon NF EN ISO 604, capacité de drainage 5 l/(s·m) et masse nominale 0,5 kg/m²; placée avec recouvrements, avec les excroissances contre le mur préalablement imperméabilisé, fixée avec chevilles étoilées (2 U/m²). Comprend le profilé métallique d'arrêt supérieur.
Drainage d'un mur en béton en contact avec le terrain, par sa face extérieure, avec nappe drainante et filtrante à excroissances en polyéthylène haute densité (PEHD/HDPE), avec des excroissances de 8 mm de hauteur, résistance à la compression 150 kN/m² selon NF EN ISO 604, capacité de drainage 5 l/(s·m) et masse nominale 0,5 kg/m²; placée avec recouvrements, avec les excroissances contre le mur préalablement imperméabilisé, fixée avec chevilles étoilées (2 U/m²). Comprend le profilé métallique d'arrêt supérieur.
Inclut: Réalisation de travaux auxiliaires dans la surface support (formation d'angles, passage de tubes, etc.). Nettoyage et préparation de la surface. Mise en place de la nappe drainante. Résolution des points singuliers.
Critère de métré de projet: Surface mesurée selon documentation graphique du Projet.
Critère de mesure de l'ouvrage: On mesurera la surface réellement exécutée selon les spécifications du Projet, y compris les bords et les recouvrements.

| Code | U | Désignation | Quantité | Prix | Montant |
|---|---|---|---|---|---|
| mt14gdo010a | m² | Nappe drainante et filtrante à excroissances en polyéthylène haute densité (PEHD/HDPE), avec des excroissances de 8 mm de hauteur, résistance à la compression 150 kN/m² selon NF EN ISO 604, capacité de drainage 5 l/(s·m) et masse nominale 0,5 kg/m². (matériau) | 1.100 | 1260.86 | 1386.95 |
| mt15pao010a | U | Cheville étoilée, pour fixation de la nappe drainante. (matériau) | 2.000 | 16.97 | 33.94 |
| mt15pao020a | m | Profil d'arrêt. (matériau) | 0.300 | 1559.91 | 467.97 |
| mo029 | h | Compagnon professionnel III/CP2 poseur de membranes d'étanchéité. (main-d'œuvre) | 0.213 | 949.62 | 202.27 |
| mo067 | h | Ouvrier professionnel II/OP poseur de membranes d'étanchéité. (main-d'œuvre) | 0.213 | 705.87 | 150.35 |
| % | % | Coûts directs complémentaires | 2 % | 2241.48 | 44.83 |
|  |  | Coûts directs |  |  | 2286.31 |
