# Imperméabilisation d'un joint de construction

- Propriété du fichier: CYPE INGENIEROS, S.A.
- Format: FIEBDC-3/2002
- Zone géographique: Mali
- Devise: XOF
- Coûts indirects: 3.00 %
- Frais généraux: 13.00 %
- Bénéfice: 6.00 %
- TVA: 18.00 %

**EEJ090** m Imperméabilisation d'un joint de construction, exposé à la pression hydrostatique, temporelle ou permanente, avec bande en PVC-P, de 320 mm de largeur et 4 mm d'épaisseur, couleur grise, placée bord à bord, sur l'un des côtés, en dehors de l'élément structural, fixée avec pointes métalliques au coffrage de la structure ou au béton de propreté.
Imperméabilisation d'un joint de construction, exposé à la pression hydrostatique, temporelle ou permanente, avec bande en PVC-P, de 320 mm de largeur et 4 mm d'épaisseur, couleur grise, placée bord à bord, sur l'un des côtés, en dehors de l'élément structural, fixée avec pointes métalliques au coffrage de la structure ou au béton de propreté.
Inclut: Nettoyage du support. Mise en place du ruban. Fixation mécanique du ruban.
Critère pour le métré: Longueur mesurée selon documentation graphique du Projet.
Critère pour le mémoire: On mesurera la longueur réellement exécutée selon les spécifications du Projet.

| Code | U | Désignation | Quantité | Prix | Montant |
|---|---|---|---|---|---|
| mt15sjd110r | m | Bande en PVC-P, de 320 mm de largeur et 4 mm d'épaisseur, couleur grise, pour étanchéisation de joints de construction extérieurs. (matériau) | 1.050 | 9189.73 | 9649.22 |
| mt08var070 | kg | Pointes métalliques à tête large. (matériau) | 0.100 | 1175.19 | 117.52 |
| mo032 | h | Compagnon professionnel III/CP2 poseur de produits imperméabilisants. (main-d'œuvre) | 0.135 | 966.50 | 130.48 |
| % | % | Frais de chantier des unités d'ouvrage | 2 % | 9897.22 | 197.94 |
|  |  | Coûts directs |  |  | 10095.16 |
