# Transport, mise en oeuvre et retrait d'un équipement complet pour la réalisation d'ancrages au terrain, à une distance d'entre 50 et 100 km

- Propriété du fichier: CYPE INGENIEROS, S.A.
- Format: FIEBDC-3/2002
- Zone géographique: Mali
- Coûts indirects: 3.00 %
- Frais généraux: 13.00 %
- Bénéfice: 6.00 %
- TVA: 18.00 %

## G Structure et gros oeuvre

### GS Structures enterrées et semi-enterrées

#### GSB Ouvrages de soutènement en BA

**GSB190** U Transport, mise en oeuvre et retrait d'un équipement complet pour la réalisation d'ancrages au terrain, à une distance d'entre 50 et 100 km.
Déplacement, montage, démontage et enlèvement du chantier d'un équipement de perforation et de tension, pour la réalisation d'ancrages au terrain dans des murs, à une distance d'entre 50 et 100 km. Comprend le déplacement du personnel spécialisé et le déplacement aux différents emplacements sur le chantier.
Inclut: Transport au chantier. Montage de l'équipement. Démontage de l'équipement. Retrait de l'équipement>.
Critère de métré de projet: Nombre d'unités prévues, selon documentation graphique du Projet.
Critère de mesure de l'ouvrage: On mesurera le nombre d'unités réellement exécutées selon les spécifications du Projet.

| Code | U | Désignation | Quantité | Prix | Montant |
|---|---|---|---|---|---|
| mq03pan010b | U | Transport, mise en service et retrait d'équipement complet pour réalisation d'ancrages au terrain, à une distance d'entre 50 et 100 km. (matériel) | 1.005 | 2597.66 | 2610.65 |
| % | % | Coûts directs complémentaires | 2 % | 2610.65 | 52.21 |
|  |  | Coûts directs |  |  | 2662.86 |
