# Terrasse deck pour extérieur

- Propriété du fichier: CYPE INGENIEROS, S.A.
- Format: FIEBDC-3/2002
- Zone géographique: Mali
- Devise: XOF
- Coûts indirects: 3.00 %
- Frais généraux: 13.00 %
- Bénéfice: 6.00 %
- TVA: 18.00 %

## A VRD et aménagements extérieurs

### AS Revêtement de sols extérieurs

#### ASB Lames en bois

**ASB010** m² Terrasse deck pour extérieur, constituée de planches en bois massif, de curupay, de 35x155x800/2800 mm, fixées avec le système de fixation visible, sur lambourdes en bois de pin, de 65x38 mm, avec classe d'emploi 4 selon NF EN 335, séparées de 60 cm entre eux et fixées au dallage en béton avec des chevilles expansives métalliques et des tire-fonds; brossage et application postérieure de deux couches de lasure à l'eau à séchage rapide pour extérieur, couleur Teca, finition satinée rendement: 0,083 l/m² chaque couche comme traitement protecteur et décoratif. Comprend les tirefonds pour la fixation des planches aux lambourdes et les pièces spéciales.
Terrasse deck pour extérieur, constituée de planches en bois massif, de curupay, de 35x155x800/2800 mm, fixées avec le système de fixation visible, sur lambourdes en bois de pin, de 65x38 mm, avec classe d'emploi 4 selon NF EN 335, séparées de 60 cm entre eux et fixées au dallage en béton avec des chevilles expansives métalliques et des tire-fonds; brossage et application postérieure de deux couches de lasure à l'eau à séchage rapide pour extérieur, couleur Teca, finition satinée rendement: 0,083 l/m² chaque couche comme traitement protecteur et décoratif. Comprend les tirefonds pour la fixation des planches aux lambourdes et les pièces spéciales.
Inclut: Implantation, nivellement et fixation des lambourdes. Mise en place des planches de la première rangée, fixées avec un point de mastic élastomérique en polyuréthane. Fixation des planches de la première rangée sur les lambourdes. Mise en place et fixation des rangées successives. Ponçage. Application de deux couches de finition.
Critère pour le métré: Surface utile, mesurée selon documentation graphique du Projet. Le métré par casses et découpes n'a pas été augmenté, puisque 5% de pièces de plus ont été considérées dans la décomposition.
Critère pour le mémoire: On mesurera la surface réellement exécutée selon les spécifications du Projet.
Critère d'évaluation économique: Le prix ne comprend pas le dallage en béton.

| Code | U | Désignation | Quantité | Prix | Montant |
|---|---|---|---|---|---|
| mt18mva015d | m | Lambourde en bois de pin, de 65x38 mm, traité en autoclave, avec classe d'emploi 4 selon NF EN 335, pour appui et fixation des terrasses deck en extérieur. (matériau) | 2.500 | 2125.68 | 5314.20 |
| mt18mta030bi | m² | Planches en bois massif, de curupay, de 35x155x800/2800 mm, non traité, pour brossage et application d'un traitement protecteur et décoratif sur site; avec accessoires de montage. Selon NF EN 13810-1 et NF EN 14342 (matériau) | 1.050 | 58576.86 | 61505.70 |
| mt18mva090 | U | Tire-fond en laiton, pour bois, à tête chanfreinée hexagonale, pour clé Allen. (matériau) | 28.000 | 191.65 | 5366.20 |
| mt18mva085b | U | Cheville expansive métallique et tire-fond, pour la fixation de lambourdes ou de pannes en bois sur un support de base en béton. (matériau) | 5.000 | 654.68 | 3273.40 |
| mt27lsa020b | l | Lasure à l'eau à séchage rapide pour extérieur, couleur Teca, finition satinée, à base de résines acryliques hybrides et copolymères de polyuréthane, avec un agent biocide, contre les champignons à tâche bleu et les moisissures, avec résistance aux intempéries, à appliquer à la brosse, au rouleau ou au pistolet sur sols extérieurs en bois, comme traitement protecteur et décoratif. (matériau) | 0.166 | 20777.37 | 3449.04 |
| op00tal010 |  | Perceuse. | 1.000 | 0.00 | 0.00 |
| op00ato010 |  | Tournevis. | 1.000 | 0.00 | 0.00 |
| op00cla010 |  | Cloueuse pneumatique. | 1.000 | 0.00 | 0.00 |
| op00cep010 |  | Varlope. | 1.000 | 0.00 | 0.00 |
| op00tro010 |  | Scie à tronçonner. | 1.000 | 0.00 | 0.00 |
| mo025 | h | Compagnon professionnel III/CP2 parqueteur. (main-d'œuvre) | 0.620 | 973.66 | 603.67 |
| mo063 | h | Ouvrier professionnel II/OP parqueteur. (main-d'œuvre) | 0.620 | 726.81 | 450.62 |
| mo038 | h | Compagnon professionnel III/CP2 peintre. (main-d'œuvre) | 0.372 | 973.66 | 362.20 |
| mo076 | h | Ouvrier professionnel II/OP peintre. (main-d'œuvre) | 0.062 | 726.81 | 45.06 |
| % | % | Frais de chantier des unités d'ouvrage | 2 % | 80370.09 | 1607.40 |
|  |  | Coûts directs |  |  | 81977.49 |
