# Linteau préfabriqué, en béton

- Propriété du fichier: CYPE INGENIEROS, S.A.
- Format: FIEBDC-3/2002
- Zone géographique: Mali
- Devise: XOF
- Coûts indirects: 3.00 %
- Frais généraux: 13.00 %
- Bénéfice: 6.00 %
- TVA: 18.00 %

## E Enveloppe et finition extérieure

### EC Éléments complémentaires de façade

#### ECL Linteaux

**ECL010** m Linteau préfabriqué, en béton.
Linteau préfabriqué en béton, de 10x5 cm, avec larmier et ancrage métallique en acier galvanisé, appuyé sur les jambages, placé avec une couche de mortier de ciment, confectionné sur chantier, avec adjuvant hydrofuge, dosage 1:4, avec une épaisseur de 25 mm, ancré dans la maçonnerie. Comprend le mastic de polyuréthane pour le scellement des joints.
Inclut: Nettoyage et préparation du plan d'appui. Implantation du niveau d'appui du linteau. Marquage des points de fixation des ancrages. Présentation du linteau. Aplomb et nivellement. Installation de l'étai. Résolution des liaisons des ancrages à la maçonnerie. Scellement des joints et nettoyage du linteau. Retrait de l'étai.
Critère pour le métré: Longueur mesurée selon documentation graphique du Projet, y compris les connexions aux appuis.
Critère pour le mémoire: On mesurera la longueur réellement exécutée selon les spécifications du Projet, y compris les appuis.

| Code | U | Désignation | Quantité | Prix | Montant |
|---|---|---|---|---|---|
| mt08aaa010a | m³ | Eau. (matériau) | 0.006 | 1087.25 | 6.52 |
| mt01arg005a | t | Sable de carrière, pour mortier confectionné sur le chantier. (matériau) | 0.005 | 11370.36 | 56.85 |
| mt08cem000a | kg | Ciment gris en sacs. (matériau) | 1.140 | 79.01 | 90.07 |
| mt08adt010 | kg | Adjuvant hydrofuge pour imperméabilisation des mortiers ou des bétons. (matériau) | 0.023 | 869.80 | 20.01 |
| mt20dhp010a | m | Linteau préfabriqué en béton, de 10x5 cm, avec larmier et ancrage métallique en acier galvanisé. (matériau) | 1.050 | 17803.05 | 18693.20 |
| mt20wwa030 | U | Cartouche de 310 cm³ de mastic de polyuréthane imperméable. (matériau) | 0.043 | 6281.92 | 270.12 |
| mq06hor010 | h | Bétonnière électrique avec une capacité de gâchage de 160 l. (matériel) | 0.010 | 1611.29 | 16.11 |
| op00amo010 |  | Rectifieuse ou scie radiale. | 1.000 | 0.00 | 0.00 |
| mo020 | h | Compagnon professionnel III/CP2 construction. (main-d'œuvre) | 0.241 | 1567.76 | 377.83 |
| mo113 | h | Ouvrier d'exécution I/OE1 construction. (main-d'œuvre) | 0.482 | 1129.12 | 544.24 |
| % | % | Frais de chantier des unités d'ouvrage | 2 % | 20074.95 | 401.50 |
|  |  | Coûts directs |  |  | 20476.45 |
