# Imperméabilisation du radier, par saturation du réseau capillaire du béton

- Propriété du fichier: CYPE INGENIEROS, S.A.
- Format: FIEBDC-3/2002
- Zone géographique: Mali
- Devise: XOF
- Coûts indirects: 3.00 %
- Frais généraux: 13.00 %
- Bénéfice: 6.00 %
- TVA: 18.00 %

## E Enveloppe et finition extérieure

### EE Étanchéité: imperméabilisations

#### EEF Fondations

**EEF030** m² Imperméabilisation du radier, par saturation du réseau capillaire du béton.
Imperméabilisation du radier, par saturation du réseau capillaire du béton. IMPERMÉABILISATION SOUS LA DALLE: application de mortier imperméabilisant, en poudre, par saupoudrage manuel, rendement: 2 kg/m², avant de procéder au bétonnage, avec l'armature de la dalle déjà installée, sur le béton de propreté préalablement humidifié avec de l'eau. IMPERMÉABILISATION SUR LA DALLE: application de mortier imperméabilisant, sous forme de coulis, par extension avec une brosse, rendement: 2 kg/m², en deux couches, sur le béton déjà pris.
Inclut: Nettoyage. Humidification de la couche de béton de propreté. Saupoudrage manuel du mortier sec sur la couche de béton de propreté. Extension du lait sur la dalle.
Critère pour le métré: Surface mesurée selon documentation graphique du Projet.
Critère pour le mémoire: On mesurera la surface réellement exécutée selon les spécifications du Projet.

| Code | U | Désignation | Quantité | Prix | Montant |
|---|---|---|---|---|---|
| mt08aaa010a | m³ | Eau. (matériau) | 0.005 | 1087.25 | 5.44 |
| mt09bmr230a | kg | Mortier imperméabilisant, selon NF EN 1504-2, avec résistance aux sulfates, haute résistance aux cycles de gelée et de dégelée et effet protecteur face à la carbonatation. (matériau) | 3.000 | 1082.75 | 3248.25 |
| mo032 | h | Compagnon professionnel III/CP2 poseur de produits imperméabilisants. (main-d'œuvre) | 0.096 | 1567.76 | 150.50 |
| mo070 | h | Ouvrier professionnel II/OP poseur de produits imperméabilisants. (main-d'œuvre) | 0.096 | 1171.94 | 112.51 |
| % | % | Frais de chantier des unités d'ouvrage | 2 % | 3516.70 | 70.33 |
|  |  | Coûts directs |  |  | 3587.03 |
