# Imperméabilisation d'un rebord avec membrane autoadhésive de bitume modifié avec un élastomère SBS

- Propriété du fichier: CYPE INGENIEROS, S.A.
- Format: FIEBDC-3/2002
- Zone géographique: Mali
- Devise: XOF
- Coûts indirects: 3.00 %
- Frais généraux: 13.00 %
- Bénéfice: 6.00 %
- TVA: 18.00 %

## E Enveloppe et finition extérieure

### EE Étanchéité

#### EEF Imperméabilisation de façades

**EEF060** m Imperméabilisation d'un rebord avec membrane autoadhésive de bitume modifié avec un élastomère SBS, LBA-40/G-FV, avec une armature de feutre en fibre de verre de 60 g/m², à surface autoprotégée (protection minérale sur la face extérieure et un film siliconé extractible sur la face intérieure), de type monocouche, totalement adhérée au support avec chalumeau, impression préalable avec émulsion bitumineuse anionique avec charges, préparée pour recevoir l'appui de fenêtre.
Imperméabilisation d'un rebord avec membrane autoadhésive de bitume modifié avec un élastomère SBS, LBA-40/G-FV, avec une armature de feutre en fibre de verre de 60 g/m², à surface autoprotégée (protection minérale sur la face extérieure et un film siliconé extractible sur la face intérieure), de type monocouche, totalement adhérée au support avec chalumeau, impression préalable avec émulsion bitumineuse anionique avec charges, préparée pour recevoir l'appui de fenêtre.
Inclut: Nettoyage et préparation de la surface. Application de la couche d'apprêt. Mise en place de l'imperméabilisation.
Critère de métré de projet: Longueur mesurée selon documentation graphique du Projet.
Critère de mesure de l'ouvrage: On mesurera la longueur réellement exécutée selon les spécifications du Projet.
Critère d'évaluation économique: Le prix ne comprend pas l'appui de fenêtre.

| Code | U | Désignation | Quantité | Prix | Montant |
|---|---|---|---|---|---|
| mt14iea020c | kg | Émulsion bitumineuse anionique avec charges. (matériau) | 0.150 | 1147.71 | 172.16 |
| mt14lga020a | m² | Membrane autoadhésive de bitume modifié avec un élastomère SBS, LBA-40/G-FV, de 2,5 mm d'épaisseur, masse nominale 4 kg/m², avec une armature de feutre en fibre de verre de 60 g/m², à surface autoprotégée (protection minérale sur la face extérieure et un film siliconé extractible sur la face intérieure). Selon NF EN 13707. (matériau) | 0.315 | 3887.65 | 1224.61 |
| mo029 | h | Compagnon professionnel III/CP2 poseur de membranes d'étanchéité. (main-d'œuvre) | 0.188 | 949.62 | 178.53 |
| mo067 | h | Ouvrier professionnel II/OP poseur de membranes d'étanchéité. (main-d'œuvre) | 0.188 | 705.87 | 132.70 |
| % | % | Coûts directs complémentaires | 2 % | 1708.00 | 34.16 |
|  |  | Coûts directs |  |  | 1742.16 |
