# Étanchéité liquide d'un arrêt supérieur de parapet et de façade

- Propriété du fichier: CYPE INGENIEROS, S.A.
- Format: FIEBDC-3/2002
- Zone géographique: Mali
- Devise: XOF
- Coûts indirects: 3.00 %
- Frais généraux: 13.00 %
- Bénéfice: 6.00 %
- TVA: 18.00 %

## E Enveloppe et finition extérieure

### EE Étanchéité

#### EEF Imperméabilisation de façades

**EEF070** m² Étanchéité liquide d'un arrêt supérieur de parapet et de façade, avec trois couches de revêtement élastique imperméabilisant couleur grise, composé de polymères synthétiques en dispersion, charges et pigments minéraux et fibres, 2,25 kg/m².
Étanchéité liquide d'un arrêt supérieur de parapet et de façade, avec trois couches de revêtement élastique imperméabilisant couleur grise, composé de polymères synthétiques en dispersion, charges et pigments minéraux et fibres, 2,25 kg/m².
Inclut: Nettoyage et préparation de la surface. Application de l'imperméabilisant.
Critère de métré de projet: Surface mesurée selon documentation graphique du Projet.
Critère de mesure de l'ouvrage: On mesurera la surface réellement exécutée selon les spécifications du Projet.
Critère d'évaluation économique: Le prix ne comprend pas l'élément de protection.

| Code | U | Désignation | Quantité | Prix | Montant |
|---|---|---|---|---|---|
| mt28mic030b | kg | Revêtement élastique imperméabilisant couleur grise, composé de polymères synthétiques en dispersion, charges et pigments minéraux et fibres. (matériau) | 2.250 | 3079.41 | 6928.67 |
| mo032 | h | Compagnon professionnel III/CP2 poseur de produits imperméabilisants. (main-d'œuvre) | 0.125 | 949.62 | 118.70 |
| mo070 | h | Ouvrier professionnel II/OP poseur de produits imperméabilisants. (main-d'œuvre) | 0.125 | 705.87 | 88.23 |
| % | % | Coûts directs complémentaires | 2 % | 7135.60 | 142.71 |
|  |  | Coûts directs |  |  | 7278.31 |
