# Imperméabilisation d'arrêt supérieur de parapet et de façade

- Propriété du fichier: CYPE INGENIEROS, S.A.
- Format: FIEBDC-3/2002
- Zone géographique: Mali
- Devise: XOF
- Coûts indirects: 3.00 %
- Frais généraux: 13.00 %
- Bénéfice: 6.00 %
- TVA: 18.00 %

## E Enveloppe et finition extérieure

### EE Étanchéité

#### EEF Imperméabilisation de façades

**EEF080** m² Imperméabilisation d'arrêt supérieur de parapet et de façade, réalisée par application de deux couches au pinceau, au rouleau à poils longs ou par projection, de mortier flexible bicomposant, couleur grise, composé de liants hydrauliques et résines synthétiques, résistance à la pression hydrostatique positive et négative de 15 bar, prêt à recevoir l'élément de protection.
Imperméabilisation d'arrêt supérieur de parapet et de façade, réalisée par application de deux couches au pinceau, au rouleau à poils longs ou par projection, de mortier flexible bicomposant, couleur grise, composé de liants hydrauliques et résines synthétiques, résistance à la pression hydrostatique positive et négative de 15 bar, prêt à recevoir l'élément de protection.
Inclut: Nettoyage et préparation de la surface. Application de l'imperméabilisant.
Critère de métré de projet: Surface mesurée selon documentation graphique du Projet.
Critère de mesure de l'ouvrage: On mesurera la surface réellement exécutée selon les spécifications du Projet.
Critère d'évaluation économique: Le prix ne comprend pas l'élément de protection.

| Code | U | Désignation | Quantité | Prix | Montant |
|---|---|---|---|---|---|
| mt15igp010h | kg | Mortier flexible bicomposant, couleur grise, composé de liants hydrauliques et résines synthétiques, résistance à la pression hydrostatique positive et négative de 15 bar, selon NF EN 1504-2. (matériau) | 3.000 | 3313.80 | 9941.40 |
| mo032 | h | Compagnon professionnel III/CP2 poseur de produits imperméabilisants. (main-d'œuvre) | 0.125 | 949.62 | 118.70 |
| mo070 | h | Ouvrier professionnel II/OP poseur de produits imperméabilisants. (main-d'œuvre) | 0.125 | 705.87 | 88.23 |
| % | % | Coûts directs complémentaires | 2 % | 10148.33 | 202.97 |
|  |  | Coûts directs |  |  | 10351.30 |
