# Drainage des sols avec nappe drainante en polyéthylène, de 7 mm d'épaisseur, placée directement sur l'imperméabilisation

- Propriété du fichier: CYPE INGENIEROS, S.A.
- Format: FIEBDC-3/2002
- Zone géographique: Mali
- Devise: XOF
- Coûts indirects: 3.00 %
- Frais généraux: 13.00 %
- Bénéfice: 6.00 %
- TVA: 18.00 %

## E Enveloppe et finition extérieure

### EE Étanchéité

#### EER Drainage de sols

**EER010** m² Drainage des sols avec nappe drainante en polyéthylène, de 7 mm d'épaisseur, placée directement sur l'imperméabilisation.
Drainage des sols avec nappe drainante en polyéthylène, de 7 mm d'épaisseur, placée directement sur l'imperméabilisation.
Inclut: Découpe et préparation des nappes drainantes. Mise en place des nappes drainantes.
Critère de métré de projet: Surface mesurée selon documentation graphique du Projet.
Critère de mesure de l'ouvrage: On mesurera la surface réellement exécutée selon les spécifications du Projet.

| Code | U | Désignation | Quantité | Prix | Montant |
|---|---|---|---|---|---|
| mt15res330a | m² | Nappe drainante en polyéthylène, de 7 mm d'épaisseur, fournie en rouleaux de 20 m de longueur. (matériau) | 1.050 | 11428.57 | 12000.00 |
| mo029 | h | Compagnon professionnel III/CP2 poseur de membranes d'étanchéité. (main-d'œuvre) | 0.250 | 949.62 | 237.41 |
| mo067 | h | Ouvrier professionnel II/OP poseur de membranes d'étanchéité. (main-d'œuvre) | 0.250 | 705.87 | 176.47 |
| % | % | Coûts directs complémentaires | 2 % | 12413.88 | 248.28 |
|  |  | Coûts directs |  |  | 12662.16 |
