# Profilé de ventilation

- Propriété du fichier: CYPE INGENIEROS, S.A.
- Format: FIEBDC-3/2002
- Zone géographique: Mali
- Devise: XOF
- Coûts indirects: 3.00 %
- Frais généraux: 13.00 %
- Bénéfice: 6.00 %
- TVA: 18.00 %

## E Enveloppe et finition extérieure

### EE Étanchéité

#### EEU Drainage de murs de sous-sol

**EEU040** m Profilé de ventilation, en polypropylène de haute densité, pour fixation de nappe drainante à excroissances et aération de la lame d'air, en amorce et en couronnement de la face intérieure du mur, fixé mécaniquement.
Profilé de ventilation, en polypropylène de haute densité, pour fixation de nappe drainante à excroissances et aération de la lame d'air, en amorce et en couronnement de la face intérieure du mur, fixé mécaniquement.
Inclut: Nettoyage du support. Mise en place du profilé. Fixation mécanique du profilé.
Critère de métré de projet: Longueur mesurée selon documentation graphique du Projet.
Critère de mesure de l'ouvrage: On mesurera la longueur réellement exécutée selon les spécifications du Projet.

| Code | U | Désignation | Quantité | Prix | Montant |
|---|---|---|---|---|---|
| mt14baa020 | m | Profilé de ventilation, en polypropylène de haute densité, pour fixation de nappe drainante à excroissances et aération de la lame d'air. (matériau) | 1.000 | 1633.15 | 1633.15 |
| mt12psg081d | U | Vis autoforeuse 3,5x35 mm. (matériau) | 5.000 | 7.53 | 37.65 |
| mo032 | h | Compagnon professionnel III/CP2 poseur de produits imperméabilisants. (main-d'œuvre) | 0.125 | 949.62 | 118.70 |
| mo070 | h | Ouvrier professionnel II/OP poseur de produits imperméabilisants. (main-d'œuvre) | 0.125 | 705.87 | 88.23 |
| % | % | Coûts directs complémentaires | 2 % | 1877.73 | 37.55 |
|  |  | Coûts directs |  |  | 1915.28 |
