# Isolation thermique par l'extérieur

- Propriété du fichier: CYPE INGENIEROS, S.A.
- Format: FIEBDC-3/2002
- Zone géographique: Mali
- Devise: XOF
- Coûts indirects: 3.00 %
- Frais généraux: 13.00 %
- Bénéfice: 6.00 %
- TVA: 18.00 %

## E Enveloppe et finition extérieure

### EI Isolation extérieure

#### EIF Façades et murs mitoyens

**EIF020** m² Isolation thermique par l'extérieur, de mur manteau ventilé, constituée de panneau rigide en laine minérale, selon NF EN 13162, non revêtu à double densité, de 90 mm d'épaisseur, résistance thermique 2,6 m²K/W, conductivité thermique 0,034 W/(mK), placé bord à bord et fixé mécaniquement.
Isolation thermique par l'extérieur, de mur manteau ventilé, constituée de panneau rigide en laine minérale, selon NF EN 13162, non revêtu à double densité, de 90 mm d'épaisseur, résistance thermique 2,6 m²K/W, conductivité thermique 0,034 W/(mK), placé bord à bord et fixé mécaniquement.
Inclut: Implantation et découpe de l'isolant. Mise en place de l'isolant. Résolution des points singuliers.
Critère pour le métré: Surface mesurée selon documentation graphique du Projet.
Critère pour le mémoire: On mesurera la surface réellement exécutée selon les spécifications du Projet.

| Code | U | Désignation | Quantité | Prix | Montant |
|---|---|---|---|---|---|
| mt16lra020ahl | m² | Panneau rigide en laine minérale, selon NF EN 13162, non revêtu à double densité, de 90 mm d'épaisseur, résistance thermique 2,6 m²K/W, conductivité thermique 0,034 W/(mK), imperméable à l'eau de pluie, Euroclasse A1 de réaction au feu selon NF EN 13501-1. (matériau) | 1.050 | 14548.39 | 15275.81 |
| mt16aaa110 | U | Kit pour la fixation du panneau isolant à la couche intérieure, constitué de vis avec rondelle en EPDM, clip en plastique et ancrage métallique. (matériau) | 4.000 | 208.31 | 833.24 |
| mq08mpa030 | h | Matériel pour projection de produits isolants. (matériel) | 0.100 | 6252.09 | 625.21 |
| mo054 | h | Compagnon professionnel III/CP2 poseur d'isolants rigides ou flexibles. (main-d'œuvre) | 0.099 | 993.62 | 98.37 |
| mo101 | h | Ouvrier professionnel II/OP poseur d'isolants rigides ou flexibles. (main-d'œuvre) | 0.050 | 720.77 | 36.04 |
| % | % | Frais de chantier des unités d'ouvrage | 2 % | 16868.67 | 337.37 |
|  |  | Coûts directs |  |  | 17206.04 |
