# Point singulier pour bardage de façade de panneaux sandwich isolants

- Propriété du fichier: CYPE INGENIEROS, S.A.
- Format: FIEBDC-3/2002
- Zone géographique: Mali
- Devise: XOF
- Coûts indirects: 3.00 %
- Frais généraux: 13.00 %
- Bénéfice: 6.00 %
- TVA: 18.00 %

## E Enveloppe et finition extérieure

### EL Façades légères

#### ELS Panneaux sandwich

**ELS020** m Point singulier pour bardage de façade de panneaux sandwich isolants.
Couronnement pour bardage de façade de panneaux sandwich isolants, avec tôle pliée en acier galvanisé, de 0,8 mm d'épaisseur, 30 cm de développement et 4 plis, avec rivets pour la liaison des tôles entre elles. Comprend les accessoires de fixation des pièces, et le mastic adhésif monocomposant, pour le scellement des joints entre les tôles.
Inclut: Implantation et mise en place de la finition. Fixation mécanique.
Critère pour le métré: Longueur mesurée selon documentation graphique du Projet, augmentée de 5 cm de chaque côté.
Critère pour le mémoire: On mesurera la longueur réellement exécutée selon les spécifications du Projet, y compris les appuis.

| Code | U | Désignation | Quantité | Prix | Montant |
|---|---|---|---|---|---|
| mt12www020dedd | m | Tôle pliée en acier galvanisé, de 0,8 mm d'épaisseur, 30 cm de développement et 4 plis, avec rivets pour la liaison des tôles entre elles. (matériau) | 1.000 | 4891.66 | 4891.66 |
| mt13ccg030d | U | Vis autoformeuse de 6,5x130 mm d'acier galvanisé, avec rondelle. (matériau) | 6.000 | 298.65 | 1791.90 |
| mt22www010d | U | Cartouche de 290 ml de mastic adhésif monocomposant, neutre, super-élastique, à base de polymère MS, couleur transparente, avec résistance aux intempéries et aux rayons UV et élongation jusqu'à rupture 750%. (matériau) | 0.100 | 4539.80 | 453.98 |
| op00rem020 |  | Riveteuse pneumatique. | 1.000 | 0.00 | 0.00 |
| mo051 | h | Compagnon professionnel III/CP2 monteur de parois industrielles. (main-d'œuvre) | 0.301 | 1610.98 | 484.90 |
| mo098 | h | Ouvrier professionnel II/OP monteur de parois industrielles. (main-d'œuvre) | 0.151 | 1171.94 | 176.96 |
| % | % | Frais de chantier des unités d'ouvrage | 2 % | 7799.40 | 155.99 |
|  |  | Coûts directs |  |  | 7955.39 |
