# Porte d'entrée en acier galvanisé d'un vantail

- Propriété du fichier: CYPE INGENIEROS, S.A.
- Format: FIEBDC-3/2002
- Zone géographique: Mali
- Coûts indirects: 3.00 %
- Frais généraux: 13.00 %
- Bénéfice: 6.00 %
- TVA: 18.00 %

## E Enveloppe et finition extérieure

### EM Menuiseries extérieures

#### EMA Acier

**EMA020** U Porte d'entrée en acier galvanisé d'un vantail, 790x2040 mm de portée et hauteur de passage, grillagée avec un panneau à moulures supérieur et un autre inférieur à une face, finition peint avec une résine en époxy couleur blanc, serrure avec trois points de fermeture, et précadre.
Fourniture et mise en place de porte d'entrée d'un vantail de 52 mm d'épaisseur, 790x2040 mm de portée et hauteur de passage, finition peint avec une résine en époxy couleur blanc constituée de deux tôles en acier galvanisé de 1 mm d'épaisseur, pliables, ajourées avec un panneau à moulures supérieur et un autre inférieur à une face, assemblées et montées, avec lame intermédiaire remplie de polyuréthane, sur cercle en acier galvanisé de 1,5 mm d'épaisseur avec pattes d'ancrage à l'ouvrage, serrure avec trois points de fermeture, précadre en acier galvanisé avec pattes d'ancrage à l'ouvrage, scellage périmétrique des joints au moyen d'un cordon de silicone neutre. Élaborée en atelier, avec ajustage et fixation in situ. Totalement montée et testée.
Inclut: Mise en place du précadre. Mise en place de la menuiserie. Ajustage final du vantail. Scellage des joints périmétriques.
Critère de métré de projet: Nombre d'unités prévues, selon documentation graphique du Projet.
Critère de mesure de l'ouvrage: On mesurera le nombre d'unités réellement exécutées selon les spécifications du Projet.

| Code | U | Désignation | Quantité | Prix | Montant |
|---|---|---|---|---|---|
| mt26pec010baaa | U | Porte d'entrée d'un vantail de 52 mm d'épaisseur, 790x2040 mm de portée et hauteur de passage, finition peint avec une résine en époxy couleur blanc constituée de deux tôles en acier galvanisé de 1 mm d'épaisseur, pliables, ajourées avec un panneau à moulures supérieur et un autre inférieur à une face, assemblées et montées, avec lame intermédiaire remplie de polyuréthane, sur cercle en acier galvanisé de 1,5 mm d'épaisseur avec pattes d'ancrage à l'ouvrage, comprend charnières en acier laitonné avec réglage dans les trois directions, selon NF EN 1935, pênes antidégondage, regard, serrure de sûreté à larder avec trois points de fermeture, cylindre en laiton avec clé, bouton de sûreté type rosace et bouton pour la partie extérieure et plaque et béquille en laiton pour la partie intérieure. (matériau) | 1.000 | 373.25 | 373.25 |
| mt26pec015a | U | Précadre en acier galvanisé, pour porte d'entrée d'acier galvanisé à un vantail, avec pattes d'ancrage à l'ouvrage. (matériau) | 1.000 | 56.50 | 56.50 |
| mt15sja100 | U | Cartouche de mastic de silicone neutre. (matériau) | 0.200 | 3.54 | 0.71 |
| op00ato010 |  | Tournevis. | 1.000 | 0.00 | 0.00 |
| mo019 | h | Compagnon professionnel III/CP2 VRD espaces privés. (main-d'œuvre) | 0.610 | 1.05 | 0.64 |
| mo111 | h | Ouvrier d'exécution I/OE1 VRD espaces privés. (main-d'œuvre) | 0.610 | 0.64 | 0.39 |
| mo017 | h | Compagnon professionnel III/CP2 menuisier PVC et métal. (main-d'œuvre) | 0.671 | 1.07 | 0.72 |
| mo057 | h | Ouvrier professionnel II/OP menuisier PVC et métal. (main-d'œuvre) | 0.671 | 0.67 | 0.45 |
| % | % | Coûts directs complémentaires | 2 % | 432.66 | 8.65 |
|  |  | Coûts directs |  |  | 441.31 |
