# Claustra en façade, en maçonnerie de pièces préfabriquées en béton, à lames fixes

- Propriété du fichier: CYPE INGENIEROS, S.A.
- Format: FIEBDC-3/2002
- Zone géographique: Mali
- Devise: XOF
- Coûts indirects: 3.00 %
- Frais généraux: 13.00 %
- Bénéfice: 6.00 %
- TVA: 18.00 %

## E Enveloppe et finition extérieure

### ER Façades lourdes

#### ERA Claustras

**ERA020** U Claustra en façade, en maçonnerie de pièces préfabriquées en béton, à lames fixes.
Claustra en façade, en maçonnerie de pièces préfabriquées en béton, avec lames fixes, 20x40 cm, couleur grise, placées avec du mortier de ciment, confectionné sur chantier, dosage 1:6.
Inclut: Implantation. Mise en place et à l'aplomb des mires de référence. Tendu des cordeaux entre les mires. Mise en place des plombs fixes dans les arêtes. Mise en place des pièces. Repassage des joints et nettoyage du parement.
Critère pour le métré: Nombre d'unités prévues, selon documentation graphique du Projet.
Critère pour le mémoire: On mesurera le nombre d'unités réellement exécutées selon les spécifications du Projet.

| Code | U | Désignation | Quantité | Prix | Montant |
|---|---|---|---|---|---|
| mt20thp010a | U | Pièce préfabriquée en béton, avec lames fixes, 20x40 cm, couleur grise. (matériau) | 1.000 | 6901.03 | 6901.03 |
| mt08aaa010a | m³ | Eau. (matériau) | 0.006 | 1092.17 | 6.55 |
| mt01arg005a | t | Sable de carrière, pour mortier confectionné sur le chantier. (matériau) | 0.005 | 11429.39 | 57.15 |
| mt08cem000a | kg | Ciment gris en sacs. (matériau) | 0.750 | 79.36 | 59.52 |
| mq06hor010 | h | Bétonnière électrique avec une capacité de gâchage de 160 l. (matériel) | 0.005 | 1618.08 | 8.09 |
| mo020 | h | Compagnon professionnel III/CP2 construction. (main-d'œuvre) | 0.482 | 1582.28 | 762.66 |
| mo113 | h | Ouvrier d'exécution I/OE1 construction. (main-d'œuvre) | 0.270 | 1139.57 | 307.68 |
| % | % | Frais de chantier des unités d'ouvrage | 2 % | 8102.68 | 162.05 |
|  |  | Coûts directs |  |  | 8264.73 |
