# Vitre en verre imprimé

- Propriété du fichier: CYPE INGENIEROS, S.A.
- Format: FIEBDC-3/2002
- Zone géographique: Mali
- Devise: XOF
- Coûts indirects: 3.00 %
- Frais généraux: 13.00 %
- Bénéfice: 6.00 %
- TVA: 18.00 %

## E Enveloppe et finition extérieure

### EV Vitrages

#### EVI Imprimés

**EVI010** m² Vitre en verre imprimé.
Vitre en verre imprimé translucide, de 4 mm d'épaisseur, incolore, fixée sur menuiserie avec calage en utilisant des cales d'appui périmétriques et latérales, scellement à froid avec silicone synthétique incolore (non acrylique), compatible avec le matériau de support.
Inclut: Mise en place, chaussage, montage et ajustement dans la menuiserie. Scellement final d'étanchéité. Signalisation des vantaux.
Critère pour le métré: Surface de la menuiserie à vitrer, selon documentation graphique du Projet, en incluant dans chaque vantail de verre les dimensions du châssis.
Critère pour le mémoire: On mesurera la surface réellement exécutée selon les spécifications du Projet, en additionnant, pour chacune des pièces, la surface résultant de l'arrondissement par excès de chacune de ses arêtes à des multiples de 30 mm.

| Code | U | Désignation | Quantité | Prix | Montant |
|---|---|---|---|---|---|
| mt21vim130m | m² | Vitre en verre imprimé translucide, incolore, de 4 mm d'épaisseur, selon NF EN 572-5 et NF EN 572-9. (matériau) | 1.012 | 9682.10 | 9798.29 |
| mt21vva010 | m | Scellement des joints via l'application avec un pistolet de silicone synthétique incolore. (matériau) | 3.500 | 731.41 | 2559.94 |
| mt21vva021 | U | Produits complémentaires pour la mise en place de verres. (matériau) | 1.000 | 1084.20 | 1084.20 |
| mo055 | h | Compagnon professionnel III/CP2 vitrier. (main-d'œuvre) | 0.253 | 1683.81 | 426.00 |
| mo110 | h | Ouvrier professionnel II/OP vitrier. (main-d'œuvre) | 0.253 | 1257.63 | 318.18 |
| % | % | Frais de chantier des unités d'ouvrage | 2 % | 14186.61 | 283.73 |
|  |  | Coûts directs |  |  | 14470.34 |
