# Isolation acoustique au bruit aérien, sur l'installation encastrée dans le faux plafond, avec des modules de laine minérale

- Propriété du fichier: CYPE INGENIEROS, S.A.
- Format: FIEBDC-3/2002
- Zone géographique: Mali
- Devise: XOF
- Coûts indirects: 3.00 %
- Frais généraux: 13.00 %
- Bénéfice: 6.00 %
- TVA: 18.00 %

## F Aménagements et finitions

### FI Isolations intérieures

#### FIL Plafonds suspendus

**FIL060** U Isolation acoustique au bruit aérien, sur l'installation encastrée dans le faux plafond, avec des modules de laine minérale.
Isolation acoustique au bruit aérien sur l'installation encastrée dans le faux plafond, avec module isolant autoportant en laine minérale, de 725x725x130 mm, revêtu sur la face inférieure avec un voile minéral et sur la face supérieure avec un film d'aluminium.
Critère d'évaluation économique: Le prix ne comprend pas le faux plafond.
Inclut: Découpe et ajustement de l'isolant. Mise en place de l'isolant.
Critère pour le métré: Nombre d'unités prévues, selon documentation graphique du Projet.
Critère pour le mémoire: On mesurera le nombre d'unités réellement exécutées selon les spécifications du Projet.

| Code | U | Désignation | Quantité | Prix | Montant |
|---|---|---|---|---|---|
| mt16par300a | U | Module isolant autoportant en laine minérale, de 725x725x130 mm, revêtu sur la face inférieure avec un voile minéral et sur la face supérieure avec un film d'aluminium, Euroclasse A1 de réaction au feu selon NF EN 13501-1, comme barrière acoustique dans les plénums, sur l'installation encastrée dans le faux plafond. (matériau) | 1.000 | 145335.53 | 145335.53 |
| mo054 | h | Compagnon professionnel III/CP2 poseur d'isolants rigides ou flexibles. (main-d'œuvre) | 0.084 | 1625.89 | 136.57 |
| mo101 | h | Ouvrier professionnel II/OP poseur d'isolants rigides ou flexibles. (main-d'œuvre) | 0.084 | 1182.79 | 99.35 |
| % | % | Frais de chantier des unités d'ouvrage | 2 % | 145571.45 | 2911.43 |
|  |  | Coûts directs |  |  | 148482.88 |
