# Isolation thermique par réflexion par l'intérieur d'une façade à double couche de maçonnerie

- Propriété du fichier: CYPE INGENIEROS, S.A.
- Format: FIEBDC-3/2002
- Zone géographique: Mali
- Devise: XOF
- Coûts indirects: 3.00 %
- Frais généraux: 13.00 %
- Bénéfice: 6.00 %
- TVA: 18.00 %

## F Aménagements et finitions

### FI Isolations intérieures

#### FIU Doublages

**FIU080** m² Isolation thermique par réflexion par l'intérieur d'une façade à double couche de maçonnerie.
Isolation thermique par réflexion par l'intérieur d'une façade à double couche de maçonnerie, constituée de complexe multicouche, de 4 mm d'épaisseur totale, avec, une résistance thermique intrinsèque (sans lame d'air) de 0,16 m²K/W et une conductivité thermique de 0,025 W/(mK), Mise en place: en se superposant et fixé avec agrafes, en acier galvanisé, de 6 mm de hauteur à la surface support en maçonnerie; préparé pour la formation postérieure d'une lame d'air. Comprend la bande autoadhésive pour le scellement des joints.
Inclut: Révision de la surface du parement de base dans lequel se fait la fixation de l'isolation conformément aux exigences de la technique à utiliser. Implantation et découpe de l'isolant. Fixation de l'isolant. Scellement des joints.
Critère pour le métré: Surface mesurée selon documentation graphique du Projet.
Critère pour le mémoire: On mesurera la surface réellement exécutée selon les spécifications du Projet.

| Code | U | Désignation | Quantité | Prix | Montant |
|---|---|---|---|---|---|
| mt16arw010cgf | m² | Complexe multicouche, composé d'une couche de mousse de polyéthylène et un film d'aluminium dans chacune de ses faces, de 4 mm d'épaisseur totale, avec, une résistance thermique intrinsèque (sans lame d'air) de 0,16 m²K/W et une conductivité thermique de 0,025 W/(mK), fourni en rouleaux de 1,20x20 m. (matériau) | 1.100 | 5277.67 | 5805.44 |
| mt15pdr300b | U | Agrafe, en acier galvanisé, de 6 mm de hauteur; pour la fixation de produits isolants. (matériau) | 2.000 | 17.43 | 34.86 |
| mt16arw100a | m | Ruban autoadhésif, en aluminium, avec adhésif acrylique, de 0,03 mm d'épaisseur et 50 mm de largeur, pour le scellement des joints. (matériau) | 0.450 | 660.96 | 297.43 |
| op00gra010 |  | Agrafeuse. | 1.000 | 0.00 | 0.00 |
| mo054 | h | Compagnon professionnel III/CP2 poseur d'isolants rigides ou flexibles. (main-d'œuvre) | 0.120 | 1610.98 | 193.32 |
| mo101 | h | Ouvrier professionnel II/OP poseur d'isolants rigides ou flexibles. (main-d'œuvre) | 0.060 | 1171.94 | 70.32 |
| % | % | Frais de chantier des unités d'ouvrage | 2 % | 6401.37 | 128.03 |
|  |  | Coûts directs |  |  | 6529.40 |
