# Vernissage d'une marche en bois avec un vernis synthétique

- Propriété du fichier: CYPE INGENIEROS, S.A.
- Format: FIEBDC-3/2002
- Zone géographique: Mali
- Devise: XOF
- Coûts indirects: 3.00 %
- Frais généraux: 13.00 %
- Bénéfice: 6.00 %
- TVA: 18.00 %

## F Aménagements et finitions

### FP Peintures

#### FPB Spéciales bois

**FPB030** U Vernissage d'une marche en bois avec un vernis synthétique.
Application manuelle de deux couches de vernis synthétique à deux composants, finition brillante, inodore, incolore, appliqué à la brosse, au rouleau ou au pistolet, non diluée, (rendement: 0,166 l/m² chaque couche); (), sur surface de marche en bois massif, sur toutes ses faces et bords, à l'intérieur.
Critère d'évaluation économique: Le prix comprend la protection des éléments du contour qui pourraient être affectés pendant les travaux, mais il ne comprend pas la préparation du support.
Inclut: Application d'une couche de fond et une couche de finition.
Critère pour le métré: Nombre d'unités prévues, selon documentation graphique du Projet.
Critère pour le mémoire: On mesurera le nombre d'unités réellement exécutées selon les spécifications du Projet.

| Code | U | Désignation | Quantité | Prix | Montant |
|---|---|---|---|---|---|
| mt27bsj070b | l | Vernis synthétique à deux composants pour intérieur, incolore, finition brillante, à base de résines de polyuréthane, avec résistance au glissement entre 15 et 35 selon DIN CEN/TS 12633, à appliquer à la brosse, au rouleau ou au pistolet. (matériau) | 0.183 | 8546.95 | 1564.09 |
| op00tal020 |  | Malaxeur électrique. | 1.000 | 0.00 | 0.00 |
| mo038 | h | Compagnon professionnel III/CP2 peintre. (main-d'œuvre) | 0.199 | 1582.28 | 314.87 |
| mo076 | h | Ouvrier professionnel II/OP peintre. (main-d'œuvre) | 0.033 | 1182.79 | 39.03 |
| % | % | Frais de chantier des unités d'ouvrage | 2 % | 1917.99 | 38.36 |
|  |  | Coûts directs |  |  | 1956.35 |
