# Profilé pour joint de fractionnement

- Propriété du fichier: CYPE INGENIEROS, S.A.
- Format: FIEBDC-3/2002
- Zone géographique: Mali
- Devise: XOF
- Coûts indirects: 3.00 %
- Frais généraux: 13.00 %
- Bénéfice: 6.00 %
- TVA: 18.00 %

## F Aménagements et finitions

### FS Revêtements de sols

#### FSC Céramique

**FSC030** m Profilé pour joint de fractionnement.
Profilé pour joints de partage dans des revêtements céramiques, en PVC, de 35 mm de hauteur et 8 mm de largeur, avec joint d'absorption de mouvements, couleur grise.
Inclut: Implantation des pièces selon leur longueur. Découpe des pièces. Fixation des pièces.
Critère pour le métré: Longueur mesurée selon documentation graphique du Projet.
Critère pour le mémoire: On mesurera la longueur réellement exécutée selon les spécifications du Projet.

| Code | U | Désignation | Quantité | Prix | Montant |
|---|---|---|---|---|---|
| mt18jrs330p | m | Profilé pour joints de partage dans des revêtements céramiques, en PVC, de 35 mm de hauteur et 8 mm de largeur, avec joint d'absorption de mouvements, couleur grise, fourni en barres de 2,5 m de longueur. (matériau) | 1.050 | 3512.90 | 3688.55 |
| op00amo010 |  | Rectifieuse ou scie radiale. | 1.000 | 0.00 | 0.00 |
| mo023 | h | Compagnon professionnel III/CP2 carreleur en revêtements de sols. (main-d'œuvre) | 0.181 | 1567.76 | 283.76 |
| % | % | Frais de chantier des unités d'ouvrage | 2 % | 3972.31 | 79.45 |
|  |  | Coûts directs |  |  | 4051.76 |
