# Revêtement de sol industriel, système Ucrete "MBCC de Sika"

- Propriété du fichier: CYPE INGENIEROS, S.A.
- Format: FIEBDC-3/2002
- Zone géographique: Mali
- Devise: XOF
- Coûts indirects: 3.00 %
- Frais généraux: 13.00 %
- Bénéfice: 6.00 %
- TVA: 18.00 %

## F Aménagements et finitions

### FS Revêtements de sols

#### FSM Béton et mortier

**FSM080** m² Revêtement de sol industriel, système Ucrete "MBCC de Sika".
Revêtement de sol industriel, réalisé sur base en béton durci, avec le système système UCRETE DP "MBCC de Sika", apte pour usage alimentaire, par application successive de: couche de roulement 6 mm d'épaisseur, avec revêtement de résine de polyuréthane et ciment, Ucrete DP 10 "MBCC de Sika", de texture fine, et couche de scellement, avec pâte Ucrete DP Topcoat "MBCC de Sika", de couleur crème.
Critère d'évaluation économique: Le prix ne comprend ni la surface support ni l'exécution et le scellement des joints.
Inclut: Nettoyage de la surface support. Implantation des joints et des pans. Déversement, extension et nivellement du mélange. Saupoudrage de graviers sur le mortier frais. Application de la couche de scellement. Nettoyage final du revêtement.
Critère pour le métré: Surface mesurée en projection horizontale, selon documentation graphique du Projet.
Critère pour le mémoire: On mesurera, en projection horizontale, la surface réellement exécutée selon les spécifications du Projet.

| Code | U | Désignation | Quantité | Prix | Montant |
|---|---|---|---|---|---|
| mt09bnc320aa | kg | Mortier polymérique à trois composants (résine, durcisseur et granulats actifs), à base de résine de polyuréthane et ciment, sans dissolvants, Ucrete DP Basecoat B4 "MBCC de Sika", finition antidérapante, SR - B2,0 - AR0,5 - IR4 selon NF EN 13813; pour application comme couche de base de 4 mm d'épaisseur, avec un contenu très bas de composés organiques volatiles (COV), selon NF EN 13813, pour revêtements hautement sollicités du système Ucrete. (matériau) | 2.350 | 3509.50 | 8247.33 |
| mt09bnc320fa | kg | Mortier polymérique à trois composants (résine, durcisseur et granulats actifs), à base de résine de polyuréthane et ciment, sans dissolvants, Ucrete DP Basecoat B6 "MBCC de Sika", finition antidérapante, SR - B2,0 - AR0,5 - IR4 selon NF EN 13813; pour application comme couche de base de 6 mm d'épaisseur, avec un contenu très bas de composés organiques volatiles (COV), selon NF EN 13813, pour revêtements hautement sollicités du système Ucrete. (matériau) | 11.000 | 3043.51 | 33478.61 |
| mt15bas130c | kg | Granulat de quartz naturel, MasterTop F5 "MBCC de Sika", de granulométrie comprise entre 0,4 et 1,0 mm, à utiliser comme charge minérale en combinaison avec des résines époxy ou polyuréthane. (matériau) | 4.500 | 636.75 | 2865.38 |
| mt09bnc350e | kg | Revêtement polymérique à quatre composants (résine, durcisseur, granulats actifs et pigments), Ucrete DP Topcoat "MBCC de Sika", à base de résine de polyuréthane et ciment, de couleur crème, selon NF EN 13813, avec un contenu très bas de composés organiques volatiles (COV), de résistance élevée à l'impact, avec résistance à des températures élevées et avec une haute résistance aux agents chimiques, pour le scellement de revêtements pour usage alimentaire du système Ucrete DP. (matériau) | 0.800 | 9465.46 | 7572.37 |
| op00tal020 |  | Malaxeur électrique. | 1.000 | 0.00 | 0.00 |
| mo121 | h | Compagnon professionnel III/CP2 chapiste spécialisé en revêtements de sols industriels. (main-d'œuvre) | 0.265 | 1582.28 | 419.30 |
| mo122 | h | Ouvrier professionnel II/OP chapiste spécialisé en revêtements de sols industriels. (main-d'œuvre) | 0.385 | 1182.79 | 455.37 |
| % | % | Frais de chantier des unités d'ouvrage | 2 % | 53038.36 | 1060.77 |
|  |  | Coûts directs |  |  | 54099.13 |
