# Panneau rigide pour revêtement mural

- Propriété du fichier: CYPE INGENIEROS, S.A.
- Format: FIEBDC-3/2002
- Zone géographique: Mali
- Devise: XOF
- Coûts indirects: 3.00 %
- Frais généraux: 13.00 %
- Bénéfice: 6.00 %
- TVA: 18.00 %

## F Aménagements et finitions

### FZ Zones communes

#### FZL Couloirs

**FZL040** m² Panneau rigide pour revêtement mural.
Panneau rigide protecteur en résines thermoplastiques d'ABS, pour revêtement mural, de 2020x2580 mm et 3 mm d'épaisseur, de couleur blanche, fixé avec adhésif en polyuréthane au parement vertical. Comprend la préparation et le nettoyage du parement vertical, l'implantation des panneaux, la réalisation des rencontres, les découpes du matériau, les pièces d'arrêt, les pièces de coin, les pièces spéciales et les accessoires de montage.
Inclut: Préparation et nettoyage du parement vertical. Implantation et coupe des panneaux. Application de l'adhésif. Mise en place des panneaux et des pièces de terminaison.
Critère pour le métré: Surface mesurée selon documentation graphique du Projet.
Critère pour le mémoire: On mesurera la surface réellement exécutée selon les spécifications du Projet.

| Code | U | Désignation | Quantité | Prix | Montant |
|---|---|---|---|---|---|
| mt53pdi040g | m² | Panneau rigide protecteur en résines thermoplastiques d'ABS, de 2020x2580 mm et 3 mm d'épaisseur, de couleur blanche, Euroclasse B-s1, d0 de réaction au feu, selon NF EN 13501-1, comprend les pièces d'arrêt, les pièces de coin, les pièces spéciales et les accessoires de montage. (matériau) | 1.050 | 29343.43 | 30810.60 |
| mt47adc110a | kg | Adhésif spécial de polyuréthane bicomposant. (matériau) | 0.500 | 3993.34 | 1996.67 |
| mo011 | h | Compagnon professionnel III/CP2 monteur. (main-d'œuvre) | 0.301 | 1313.23 | 395.28 |
| mo080 | h | Ouvrier professionnel II/OP monteur. (main-d'œuvre) | 0.301 | 955.53 | 287.61 |
| % | % | Frais de chantier des unités d'ouvrage | 2 % | 33490.16 | 669.80 |
|  |  | Coûts directs |  |  | 34159.96 |
