# Immobilisation de l'équipement complet pour l'exécution de parois moulées

- Propriété du fichier: CYPE INGENIEROS, S.A.
- Format: FIEBDC-3/2002
- Zone géographique: Mali
- Devise: XOF
- Coûts indirects: 3.00 %
- Frais généraux: 13.00 %
- Bénéfice: 6.00 %
- TVA: 18.00 %

## G Structure et gros oeuvre

### GS Structures enterrées et semi-enterrées

#### GSB Ouvrages de soutènement en BA

**GSB100** h Immobilisation de l'équipement complet pour l'exécution de parois moulées.
Immobilisation de l'équipement complet pour l'exécution de parois moulées, pour des raisons étrangères à l'entreprise constructrice de la paroi moulée, telles qu'un manque d'instructions, un manque dans les prestations prévues, ou des défauts de réception des matériaux.
Critère pour le métré: Temps estimé.
Critère pour le mémoire: Amortissement sous forme de location à l'heure, selon les conditions définies dans le contrat souscrit avec l'entreprise fournisseur.

| Code | U | Désignation | Quantité | Prix | Montant |
|---|---|---|---|---|---|
| mq03pae100 | h | Immobilisation de l'équipement complet lors de l'exécution de parois moulées, pour des causes étrangères à l'entreprise fournisseur. (matériel) | 1.000 | 124295.78 | 124295.78 |
| % | % | Frais de chantier des unités d'ouvrage | 2 % | 124295.78 | 2485.92 |
|  |  | Coûts directs |  |  | 126781.70 |
