# Liaison entre une paroi moulée et un radier

- Propriété du fichier: CYPE INGENIEROS, S.A.
- Format: FIEBDC-3/2002
- Zone géographique: Mali
- Devise: XOF
- Coûts indirects: 3.00 %
- Frais généraux: 13.00 %
- Bénéfice: 6.00 %
- TVA: 18.00 %

## G Structure et gros oeuvre

### GS Structures enterrées et semi-enterrées

#### GSB Ouvrages de soutènement en BA

**GSB140** m Liaison entre une paroi moulée et un radier.
Liaison entre une paroi moulée et un radier, via 2 barres haute adhérence de 16 mm de diamètre et 100 cm de longueur, en acier Fe E 500, fixées avec une résine époxy tous les 400 cm dans des orifices de 20 mm de diamètre et 250 mm de profondeur, pratiqués dans une feuillure périmétrique arrondie, de 5 cm de profondeur, réalisé par fraisage continu du paramètre de la paroi moulée, et chargement des décombres dans le camion ou la benne.
Inclut: Fraisage de la liaison entre une paroi moulée et un radier. Implantation des orifices sur la feuillure fraisée. Réalisation des trous. Nettoyage de la poussière à l'intérieur des trous. Injection d'une résine époxy. Mise en place des armatures d'attente. Nettoyage des restes générés. Chargement des décombres dans le camion ou la benne.
Critère pour le métré: Longueur mesurée selon documentation graphique du Projet.
Critère pour le mémoire: On mesurera la longueur réellement exécutée selon les spécifications du Projet.

| Code | U | Désignation | Quantité | Prix | Montant |
|---|---|---|---|---|---|
| mt07anq010 | U | Cartouche d'adhésif thixotropique à deux composants à base de résine époxy, de 330 ml, pour connexion de barre à haute adhérence en acier et la paroi moulée. (matériau) | 0.325 | 43463.02 | 14125.48 |
| mt07aco055c | kg | Barres en acier haute adhérence, Fe E 500, de divers diamètres. (matériau) | 7.900 | 729.61 | 5763.92 |
| mq03fre010a | h | Équipement de fraisage, pour paroi moulée. (matériel) | 0.380 | 34000.61 | 12920.23 |
| mq01pan070b | h | Mini pelle chargeuse sur pneus, de 52 kW/1 m³ kW. (matériel) | 0.380 | 17188.62 | 6531.68 |
| mq06eim060 | h | Applicateur manuel pour cartouches d'injection de résines, avec accessoire mélangeur. (matériel) | 1.250 | 805.55 | 1006.94 |
| op00ciz020 |  | Cisaille pour barres à haute adhérence en acier. | 1.000 | 0.00 | 0.00 |
| op00ata010 |  | Pince à ligaturer. | 1.000 | 0.00 | 0.00 |
| op00tal010 |  | Perceuse. | 1.000 | 0.00 | 0.00 |
| mo042 | h | Compagnon professionnel III/CP2 du béton. (main-d'œuvre) | 0.422 | 1631.52 | 688.50 |
| mo089 | h | Ouvrier professionnel II/OP du béton. (main-d'œuvre) | 0.422 | 1218.78 | 514.33 |
| % | % | Frais de chantier des unités d'ouvrage | 2 % | 41551.08 | 831.02 |
|  |  | Coûts directs |  |  | 42382.10 |
