# Lavabo en porcelaine sanitaire sur plan

- Propriété du fichier: CYPE INGENIEROS, S.A.
- Format: FIEBDC-3/2002
- Zone géographique: Mali
- Coûts indirects: 3.00 %
- Frais généraux: 13.00 %
- Bénéfice: 6.00 %
- TVA: 18.00 %

## T Équipements techniques

### TB Équipements sanitaires

#### TBL Lavabos

**TBL030** U Lavabo en porcelaine sanitaire sur plan, modèle Aloa "ROCA", couleur Blanco, de 560x475 mm, équipé avec mitigeur étagère pour lavabo, avec cartouche céramique et limiteur de débit à 6 l/min, finition chromée, modèle Thesis, et évacuation, finition chrome avec siphon courbe.
Fourniture et installation de lavabo en porcelaine sanitaire, sur plan, modèle Aloa "ROCA", couleur Blanco, de 560x475 mm, équipé avec mitigeur étagère pour lavabo, avec cartouche céramique et limiteur de débit à 6 l/min, finition chromée, modèle Thesis, et évacuation, finition chrome avec siphon courbe. Comprend connexion aux réseaux d'eau froide et chaude et au réseau d'évacuation existant, fixation de l'appareil et scellage avec du silicone. Totalement installé, connecté, testé et en fonctionnement.
Inclut: Implantation et tracé sur le parement support de l'emplacement de l'appareil. Mise en place des éléments de fixation fournis par le fabricant. Nivellement, aplomb et mise en place de l'appareil. Connexion au réseau d'évacuation. Montage de la robinetterie. Connexion aux réseaux d'eau froide et chaude. Montage des accessoires et des compléments. Scellage des joints.
Critère de métré de projet: Nombre d'unités prévues, selon documentation graphique du Projet.
Critère de mesure de l'ouvrage: On mesurera le nombre d'unités réellement mises en place selon les spécifications du Projet.

| Code | U | Désignation | Quantité | Prix | Montant |
|---|---|---|---|---|---|
| mt30lpr040a | U | Lavabo en porcelaine sanitaire, sur plan, modèle Aloa "ROCA", couleur Blanco, de 560x475 mm. (matériau) | 1.000 | 61.60 | 61.60 |
| mt31gmo101a | U | Mitigeur étagère pour lavabo, avec cartouche céramique et limiteur de débit à 6 l/min, finition chromée, modèle Thesis "ROCA", avec chaînette rétractable et raccords d'alimentation flexibles, selon NF EN 200. (matériau) | 1.000 | 185.00 | 185.00 |
| mt36www005b | U | Accouplement à la paroi accoudé au plafond, ABS, série B, finition chrome, pour l'évacuation des eaux résiduelles (à basse et haute température) à l'intérieur des bâtiments, lien mixte de 1 1/4"x40 mm de diamètre, selon NF EN 1329-1. (matériau) | 1.000 | 19.50 | 19.50 |
| mt30lla010 | U | Vanne de régulation de 1/2", pour lavabo ou bidet, finition chromée. (matériau) | 2.000 | 12.70 | 25.40 |
| mt30www010 | U | Produits complémentaires pour l'installation d'un appareil sanitaire. (matériau) | 1.000 | 1.05 | 1.05 |
| mo007 | h | Compagnon professionnel III/CP2 plombier. (main-d'œuvre) | 1.514 | 1.09 | 1.65 |
| % | % | Coûts directs complémentaires | 2 % | 294.20 | 5.88 |
|  |  | Coûts directs |  |  | 300.08 |
