# WC sans réservoir intégré, en acier inoxydable

- Propriété du fichier: CYPE INGENIEROS, S.A.
- Format: FIEBDC-3/2002
- Zone géographique: Mali
- Devise: XOF
- Coûts indirects: 3.00 %
- Frais généraux: 13.00 %
- Bénéfice: 6.00 %
- TVA: 18.00 %

## T Équipements techniques

### TB Équipements sanitaires

#### TBW WC et urinoirs

**TBW060** U WC sans réservoir intégré, en acier inoxydable.
Cuvette de WC sans réservoir intégré, pour installation avec robinet de chasse (non compris dans ce prix), en acier inoxydable AISI 304, à adosser au mur, de 655x360x400 mm, avec lunette et abattant de WC, en bois. Comprend tube pour évacuation horizontale du WC, vis de sécurité en acier inoxydable et le silicone pour le scellement des joints.
Critère d'évaluation économique: Le prix ne comprend pas le robinet de chasse.
Inclut: Implantation. Mise en place et fixation de l'appareil. Montage de la bonde. Connexion au réseau d'évacuation. Connexion au réseau d'eau froide. Contrôle de son bon fonctionnement. Scellement des joints.
Critère pour le métré: Nombre d'unités prévues, selon documentation graphique du Projet.
Critère pour le mémoire: On mesurera le nombre d'unités réellement mises en place selon les spécifications du Projet.

| Code | U | Désignation | Quantité | Prix | Montant |
|---|---|---|---|---|---|
| mt30ixp010a | U | Cuvette de WC sans réservoir intégré, pour installation avec robinet de chasse (non compris dans ce prix), en acier inoxydable AISI 304, à adosser au mur, de 655x360x400 mm; y compris vis de sécurité en acier inoxydable. (matériau) | 1.000 | 567973.61 | 567973.61 |
| mt30asp050aa | U | Lunette et abattant de WC, en bois. (matériau) | 1.000 | 53207.49 | 53207.49 |
| mt30www005 | U | Cartouche de 300 ml de silicone acide monocomposant, fongicide, pour le scellement des joints en milieux humides. (matériau) | 0.012 | 6436.39 | 77.24 |
| op00ato010 |  | Tournevis. | 1.000 | 0.00 | 0.00 |
| op00mar010 |  | Marteau. | 1.000 | 0.00 | 0.00 |
| op00tal010 |  | Perceuse. | 1.000 | 0.00 | 0.00 |
| mo008 | h | Compagnon professionnel III/CP2 plombier. (main-d'œuvre) | 1.566 | 1610.98 | 2522.79 |
| % | % | Frais de chantier des unités d'ouvrage | 2 % | 623781.13 | 12475.62 |
|  |  | Coûts directs |  |  | 636256.75 |
