# Ligne de connexions électriques pour système de chauffage par plafond ou sol radiants

- Propriété du fichier: CYPE INGENIEROS, S.A.
- Format: FIEBDC-3/2002
- Zone géographique: Mali
- Devise: XOF
- Coûts indirects: 3.00 %
- Frais généraux: 13.00 %
- Bénéfice: 6.00 %
- TVA: 18.00 %

## T Équipements techniques

### TC ECS et chauffage

#### TCL Électricité

**TCL120** U Ligne de connexions électriques pour système de chauffage par plafond ou sol radiants.
Ligne de connexions électriques rapides (prises), pour émetteurs électriques pour système de chauffage par plafond chauffant, avec faux plafond continu, avec 14 connexions électriques, séparation entre chaque groupe de deux connexions 600 mm, longueur totale 19,6 m.
Inclut: Connexion électrique avec les émetteurs et avec le réseau électrique fournisseur. Contrôle de son bon fonctionnement.
Critère pour le métré: Nombre d'unités prévues, selon documentation graphique du Projet.
Critère pour le mémoire: On mesurera le nombre d'unités réellement exécutées selon les spécifications du Projet.

| Code | U | Désignation | Quantité | Prix | Montant |
|---|---|---|---|---|---|
| mt38ilo521cc | U | Ligne de connexions électriques rapides (prises), pour émetteurs électriques pour système de chauffage par plafond chauffant, avec faux plafond continu, avec 14 connexions électriques, séparation entre chaque groupe de deux connexions 600 mm, longueur totale 19,6 m. (matériau) | 1.000 | 71312.10 | 71312.10 |
| mt35aia010a | m | Tube souple en PVC, annelé, de couleur noire, de 16 mm de diamètre nominal, pour canalisation encastrée dans des parois maçonnées (horizontales et verticales). Résistance à la compression 320 N, résistance à l'impact 1 joule, température de travail -5°C jusqu'à 60°C, avec degré de protection IP545 selon NF EN 60529, non propagateur de la flamme. Selon NF EN 61386-1 et NF EN 61386-22. (matériau) | 2.000 | 317.17 | 634.34 |
| mo103 | h | Ouvrier professionnel II/OP chauffagiste. (main-d'œuvre) | 0.034 | 1180.54 | 40.14 |
| % | % | Frais de chantier des unités d'ouvrage | 2 % | 71986.58 | 1439.73 |
|  |  | Coûts directs |  |  | 73426.31 |
