# Démontage d'un ensemble de mobilier de cuisine

- Propriété du fichier: CYPE INGENIEROS, S.A.
- Format: FIEBDC-3/2002
- Zone géographique: Mali
- Devise: XOF
- Coûts indirects: 3.00 %
- Frais généraux: 13.00 %
- Bénéfice: 6.00 %
- TVA: 18.00 %

## T Équipements techniques

### TD Équipements pour cuisines et buanderies

#### TDD Dépose

**TDD040** m Démontage d'un ensemble de mobilier de cuisine.
Démontage d'un ensemble de mobilier de cuisine, avec des moyens manuels, sans affecter la stabilité des éléments résistants auxquels ils peuvent être unis, et chargement manuel dans le camion ou la benne.
Critère d'évaluation économique: Le prix comprend le démontage des accessoires.
Inclut: Démontage de l'élément. Retrait et stockage du matériau démonté. Nettoyage des restes d'ouvrage. Chargement manuel du matériau démonté et des restes d'ouvrage dans le camion ou la benne.
Critère pour le métré: Longueur mesurée selon documentation graphique du Projet.
Critère pour le mémoire: On mesurera la longueur réellement démontée selon les spécifications du Projet.

| Code | U | Désignation | Quantité | Prix | Montant |
|---|---|---|---|---|---|
| mo020 | h | Compagnon professionnel III/CP2 construction. (main-d'œuvre) | 0.963 | 1567.76 | 1509.75 |
| mo077 | h | Ouvrier professionnel II/OP construction. (main-d'œuvre) | 0.963 | 1171.94 | 1128.58 |
| mo113 | h | Ouvrier d'exécution I/OE1 construction. (main-d'œuvre) | 0.602 | 1129.12 | 679.73 |
| % | % | Frais de chantier des unités d'ouvrage | 2 % | 3318.06 | 66.36 |
|  |  | Coûts directs |  |  | 3384.42 |
