# Extincteur

- Propriété du fichier: CYPE INGENIEROS, S.A.
- Format: FIEBDC-3/2002
- Zone géographique: Mali
- Devise: XOF
- Coûts indirects: 3.00 %
- Frais généraux: 13.00 %
- Bénéfice: 6.00 %
- TVA: 18.00 %

## T Équipements techniques

### TI Protections contre les incendies

#### TIX Extincteurs

**TIX010** U Extincteur.
Extincteur portable à neige carbonique CO2, d'efficacité 89B, avec 5 kg d'agent extincteur, avec tuyau et tromblon long, placée dans armoire métallique avec porte pleine, de 700x280x210 mm. Comprend les accessoires de montage.
Inclut: Implantation. Fixation de l'armoire au parement. Mise en place de l'extincteur dans l'armoire.
Critère pour le métré: Nombre d'unités prévues, selon documentation graphique du Projet.
Critère pour le mémoire: On mesurera le nombre d'unités réellement mises en place selon les spécifications du Projet.

| Code | U | Désignation | Quantité | Prix | Montant |
|---|---|---|---|---|---|
| mt41ixo010b | U | Extincteur portable à neige carbonique CO2, d'efficacité 89B, avec 5 kg d'agent extincteur, avec tuyau et tromblon long, avec accessoires de montage, selon NF EN 3. (matériau) | 1.000 | 67143.93 | 67143.93 |
| mt41ixw010a | U | Armoire métallique avec porte pleine, de 700x280x210 mm, pour extincteur à poudre de 6 à 12 kg. (matériau) | 1.000 | 45478.37 | 45478.37 |
| mo113 | h | Ouvrier d'exécution I/OE1 construction. (main-d'œuvre) | 0.289 | 920.25 | 265.95 |
| % | % | Frais de chantier des unités d'ouvrage | 2 % | 112888.25 | 2257.77 |
|  |  | Coûts directs |  |  | 115146.02 |
