# Regard de drainage, en béton massif

- Propriété du fichier: CYPE Ingenieros S.A.
- Format: FIEBDC-3/2016
- Logiciel: Générateur de prix de la construction. CYPE Ingenieros, S.A.
- Date: 16/04/2024
- Zone géographique: Mali
- Devise: XOF
- Coûts indirects: 3 %
- Frais généraux: 13 %
- Bénéfice: 6 %
- TVA: 18 %

## A VRD et aménagements extérieurs

### AA Assainissement

#### AAO Drainage

**AAO050** U Regard de drainage, en béton massif.
Fourniture et montage d'un regard de drainage composé d'éléments préfabriqués en béton massif, de 1,00 m de diamètre intérieur et de 1,5 m de hauteur utile intérieure, formé par: dallage de 25 cm d'épaisseur en béton armé BCN: CPJ-CEM II/A 32,5 ES - TP - B 30 - 15/25 - E: 5b - BA - P 18-305 légèrement armé avec un treillis soudé 150x300 mm et Ø 8,0-7,0 mm en acier FE E 500; cône asymétrique préfabriqué en béton massif, avec assemblage rigide emboîté avec joint en caoutchouc, selon NF EN 1917, de 100 à 60 cm de diamètre intérieur et 60 cm d'hauteur, résistance à la compression supérieure à 250 kg/cm²; anneau préfabriqué en béton massif, avec assemblage rigide emboîté avec joint en caoutchouc, selon NF EN 1917, de 100 cm de diamètre intérieur et 50 cm d'hauteur, résistance à la compression supérieure à 250 kg/cm²; remblayage de l'arrière du regard avec béton massif BCN: CPJ-CEM II/A 32,5 - TP - B 16 - 15/25 - E: 1 - NA - P 18-305; avec fermeture de cadre et couvercle en fonte classe D-400 selon NF EN 124, installé dans revêtement de rues, y compris celles piétonnes, ou zones de stationnement pour tout type de véhicules. Comprend le matériau pour connexions et arrêts, le joint expansif pour scellement des joints et le matériau élastomère pour l'ajustement entre le couvercle et le cadre.
Critère d'évaluation économique: Le prix ne comprend l'excavation, les pompes de dénoyage ni le remblai périphérique postérieur avec matériau de drainage.
Inclut: Implantation. Mise en place du treillis soudé. Coulage et compactage du béton pour la réalisation du dallage. Montage. Réalisation de la cunette dans le fond du regard de visite. Exécution des trous pour la connexion des collecteurs au regard. Connexion des collecteurs au regard. Scellement des joints. Mise en place des pattes. Coulage et compactage du béton en remblai de l'arrière du regard. Mise en place d'un cadre, d'un tampon et d'accessoires. Contrôle de son bon fonctionnement.
Critère pour le métré: Nombre d'unités prévues, selon documentation graphique du Projet.
Critère pour le mémoire: On mesurera le nombre d'unités réellement exécutées selon les spécifications du Projet.

| Code | U | Désignation | Quantité | Prix | Montant |
|---|---|---|---|---|---|
| mt10haf040ljhi | m³ | Béton prêt à l'emploi BCN: CPJ-CEM II/A 32,5 ES - TP - B 30 - 15/25 - E: 5b - BA - P 18-305. (matériau) | 0.45 | 74280.56 | 33426.252 |
| mt07ame100ggh | m² | Treillis soudé 150x300 mm, fils porteurs de 8 mm de diamètre et fils de répartition de 7 mm de diamètre, en acier Fe E 500. (matériau) | 1.75 | 2896.29 | 5068.508 |
| mt46phm010b | U | Anneau préfabriqué en béton massif, avec assemblage rigide emboîté avec joint en caoutchouc, selon NF EN 1917, de 100 cm de diamètre intérieur et 50 cm de hauteur, résistance à la compression supérieure à 250 kg/cm², pour réalisation d'un regard de visite. (matériau) | 1 | 33975.55 | 33975.550 |
| mt46phm020b | U | Cône asymétrique préfabriqué en béton massif, avec assemblage rigide emboîté avec joint en caoutchouc, selon NF EN 1917, de 100 à 60 cm de diamètre intérieur et 60 cm de hauteur, résistance à la compression supérieure à 250 kg/cm², pour réalisation d'un regard de visite. (matériau) | 1 | 47989.72 | 47989.720 |
| mt46tpr010q | U | Couvercle circulaire avec blocage via trois languettes et cadre en fonte ductile de 850 mm de diamètre extérieur et 100 mm de hauteur, passage libre de 600 mm, pour puits, classe D-400 selon NF EN 124. Couvercle revêtu d'une peinture bitumineuse et un cadre pourvu d'un joint d'insonorisation en polyéthylène et d'un dispositif antivol. (matériau) | 1 | 98691.31 | 98691.310 |
| mt46phm050 | U | Échelon en polypropylène préformé en U, pour puits, de 330x160 mm, section transversale de D=25 mm, selon NF EN 1917. (matériau) | 4 | 3990.56 | 15962.240 |
| mt10hmf040iabd | m³ | Béton non armé prêt à l'emploi BCN: CPJ-CEM II/A 32,5 - TP - B 16 - 15/25 - E: 1 - NA - P 18-305. (matériau) | 1.35 | 51049.21 | 68916.434 |
| mt46phm060 | m | Joint expansif de structure massive, selon NF EN 681-1. (matériau) | 1 | 2754.77 | 2754.770 |
| mq04cag010a | h | Camion grue jusqu'à 6 t de charge maximale. (matériel) | 0.2 | 25866.62 | 5173.324 |
| mo020 | h | Compagnon professionnel III/CP2 construction. (main-d'œuvre) | 4.576 | 1567.76 | 7174.070 |
| mo113 | h | Ouvrier d'exécution I/OE1 construction. (main-d'œuvre) | 2.379 | 1129.12 | 2686.176 |
| % | % | Frais de chantier des unités d'ouvrage | 2 % | 321818.354 | 6436.367 |
|  |  | Coûts directs |  |  | 328254.721 |

Déchets:
- pose: mt10haf040ljhi Béton prêt à l'emploi BCN: CPJ-CEM II/A 32,5 ES - TP - B 30 - 15/25 - E: 5b - BA - P 18-305; facteur de déchet 0.00131572
- pose: mt07ame100ggh; facteur de déchet 0.0192871
- pose: mt46phm010b; facteur de déchet 0.0083
- pose: mt46phm020b; facteur de déchet 0.0083
- pose: mt10hmf040iabd Béton non armé prêt à l'emploi BCN: CPJ-CEM II/A 32,5 - TP - B 16 - 15/25 - E: 1 - NA - P 18-305; facteur de déchet 0.00158827

## Ressources

**mt10haf040ljhi** m³ Béton prêt à l'emploi BCN: CPJ-CEM II/A 32,5 ES - TP - B 30 - 15/25 - E: 5b - BA - P 18-305
Données techniques: Coût énergétique 2208.000 MJ; Émission de CO2 253.000 kg; Code CED 17 01 01; Masse de l'élément 2300 kg; Volume 1.533333 m3

**mt07ame100ggh** m² Treillis soudé 150x300 mm
Données techniques: Coût énergétique 34.926 MJ; Émission de CO2 1.812 kg; Code CED 17 04 05; Masse de l'élément 3.553 kg; Volume 0.001692 m3

**mt46phm010b** U Anneau préfabriqué en béton massif
Données techniques: Coût énergétique 347.314 MJ; Émission de CO2 45.232 kg; Code CED 17 01 01; Masse de l'élément 348 kg; Volume 0.232 m3
Déchets:
- emballage: re170201 Bois. (composant de déchet); quantité 0.017 kg; Code CED 17 02 01; Masse de l'élément 1 kg; Volume 0.000909 m3
- emballage: re170203 Plastique. (composant de déchet); quantité 0.005 kg; Code CED 17 02 03; Masse de l'élément 1 kg; Volume 0.001667 m3

**mt46phm020b** U Cône asymétrique préfabriqué en béton massif
Données techniques: Coût énergétique 461.164 MJ; Émission de CO2 60.182 kg; Code CED 17 01 01; Masse de l'élément 463 kg; Volume 0.308667 m3
Déchets:
- emballage: re170201 Bois; quantité 0.017 kg
- emballage: re170203 Plastique; quantité 0.005 kg

**mt46tpr010q** U Couvercle circulaire avec blocage via trois languettes et cadre en fonte ductile de 850 mm de diamètre extérieur et 100
Données techniques: Coût énergétique 1381.150 MJ; Émission de CO2 86.132 kg
Déchets:
- emballage: re150101 Emballages en papier et en carton. (composant de déchet); quantité 0.074 kg; Code CED 15 01 01; Masse de l'élément 1 kg; Volume 0.001333 m3

**mt46phm050** U Échelon en polypropylène préformé en U, pour puits, de 330x160 mm, section transversale de D=25 mm, selon NF EN 1917
Données techniques: Coût énergétique 14.190 MJ; Émission de CO2 0.650 kg
Déchets:
- emballage: re150101 Emballages en papier et en carton; quantité 0.076 kg

**mt10hmf040iabd** m³ Béton non armé prêt à l'emploi BCN: CPJ-CEM II/A 32,5 - TP - B 16 - 15/25 - E: 1 - NA - P 18-305
Données techniques: Coût énergétique 1840.000 MJ; Émission de CO2 230.000 kg; Code CED 17 01 01; Masse de l'élément 2300 kg; Volume 1.533333 m3

**mt46phm060** m Joint expansif de structure massive, selon NF EN 681-1
Données techniques: Coût énergétique 57.746 MJ; Émission de CO2 2.516 kg
