# Terrasse deck pour extérieur

- Propriété du fichier: CYPE Ingenieros S.A.
- Format: FIEBDC-3/2016
- Logiciel: Générateur de prix de la construction. CYPE Ingenieros, S.A.
- Date: 10/07/2021
- Zone géographique: Mali
- Devise: XOF
- Coûts indirects: 3 %
- Frais généraux: 13 %
- Bénéfice: 6 %
- TVA: 18 %

## A VRD et aménagements extérieurs

### AS Revêtement de sols extérieurs

#### ASB Lames en bois

**ASB010** m² Terrasse deck pour extérieur, constituée de planches en bois massif, de curupay, de 35x155x800/2800 mm, fixées avec le système de fixation visible, sur lambourdes en bois de pin, de 65x38 mm, avec classe d'emploi 4 selon NF EN 335, séparées de 60 cm entre eux et fixées au dallage en béton avec des chevilles expansives métalliques et des tire-fonds; brossage et application postérieure de deux couches de lasure à l'eau à séchage rapide pour extérieur, couleur Teca, finition satinée rendement: 0,083 l/m² chaque couche comme traitement protecteur et décoratif. Comprend les tirefonds pour la fixation des planches aux lambourdes et les pièces spéciales.

| Code | U | Désignation | Quantité | Prix | Montant |
|---|---|---|---|---|---|
| mt18mva015d | m | Lambourde en bois de pin, de 65x38 mm, traité en autoclave, avec classe d'emploi 4 selon NF EN 335, pour appui et fixation des terrasses deck en extérieur. (matériau) | 2.5 | 2125.68 | 5314.200 |
| mt18mta030bi | m² | Planches en bois massif, de curupay, de 35x155x800/2800 mm, non traité, pour brossage et application d'un traitement protecteur et décoratif sur site; avec accessoires de montage. Selon NF EN 13810-1 et NF EN 14342 (matériau) | 1.05 | 58576.9 | 61505.745 |
| mt18mva090 | U | Tire-fond en laiton, pour bois, à tête chanfreinée hexagonale, pour clé Allen. (matériau) | 28 | 191.65 | 5366.200 |
| mt18mva085b | U | Cheville expansive métallique et tire-fond, pour la fixation de lambourdes ou de pannes en bois sur un support de base en béton. (matériau) | 5 | 654.68 | 3273.400 |
| mt27lsa020b | l | Lasure à l'eau à séchage rapide pour extérieur, couleur Teca, finition satinée, à base de résines acryliques hybrides et copolymères de polyuréthane, avec un agent biocide, contre les champignons à tâche bleu et les moisissures, avec résistance aux intempéries, à appliquer à la brosse, au rouleau ou au pistolet sur sols extérieurs en bois, comme traitement protecteur et décoratif. (matériau) | 0.166 | 20777.4 | 3449.048 |
| mo025 | h | Compagnon professionnel III/CP2 parqueteur. (main-d'œuvre) | 0.62 | 973.66 | 603.669 |
| mo063 | h | Ouvrier professionnel II/OP parqueteur. (main-d'œuvre) | 0.62 | 726.81 | 450.622 |
| mo038 | h | Compagnon professionnel III/CP2 peintre. (main-d'œuvre) | 0.372 | 973.66 | 362.202 |
| mo076 | h | Ouvrier professionnel II/OP peintre. (main-d'œuvre) | 0.062 | 726.81 | 45.062 |
| % | % | Frais de chantier des unités d'ouvrage | 2 % | 80370.148 | 1607.403 |
|  |  | Coûts directs |  |  | 81977.551 |

Déchets:
- pose: mt18mva015d; facteur de déchet 0.0533213
- pose: mt18mta030bi; facteur de déchet 0.028
- pose: mt27lsa020b; facteur de déchet 0.03

## Ressources

**mt18mva015d** m Lambourde en bois de pin
Données techniques: Coût énergétique 113.909 MJ; Émission de CO2 -1.814 kg; Code CED 17 02 01; Masse de l'élément 1.36 kg; Volume 0.001236 m3
Déchets:
- emballage: re170203 Plastique. (composant de déchet); quantité 0.002 kg; Code CED 17 02 03; Masse de l'élément 1 kg; Volume 0.001667 m3

**mt18mta030bi** m² Planches en bois massif
Données techniques: Coût énergétique 4852.930 MJ; Émission de CO2 -66.236 kg; Code CED 17 02 01; Masse de l'élément 35.7 kg; Volume 0.032455 m3
Déchets:
- emballage: re170203 Plastique; quantité 0.042 kg

**mt27lsa020b** l Lasure à l'eau à séchage rapide pour extérieur
Données techniques: Coût énergétique 96.481 MJ; Émission de CO2 3.872 kg; Code CED 17 09 04; Masse de l'élément 1.02 kg; Volume 0.00068 m3
Déchets:
- emballage: re150104 Emballages métalliques. (composant de déchet); quantité 0.064 kg; Code CED 15 01 04; Masse de l'élément 1 kg; Volume 0.001667 m3
