# Renfort pour système ETICS d'isolation thermique par l'extérieur des façades

- Propriété du fichier: CYPE Ingenieros S.A.
- Format: FIEBDC-3/2016
- Logiciel: Générateur de prix de la construction. CYPE Ingenieros, S.A.
- Date: 04/10/2024
- Zone géographique: Mali
- Devise: XOF
- Coûts indirects: 3 %
- Frais généraux: 13 %
- Bénéfice: 6 %
- TVA: 18 %

## E Enveloppe et finition extérieure

### EI Isolations extérieures

#### EIE Systèmes ETICS

**EIE030** m² Renfort pour système ETICS d'isolation thermique par l'extérieur des façades.
Couche additionnelle de renfort pour système ETICS, par application d'une couche de mortier de 2 mm d'épaisseur minimale, application manuelle, armé avec maille en fibre de verre, anti-alcalin, de 5x4 mm de vide de maille, de 0,6 mm d'épaisseur et de 160 g/m² de masse surfacique, recouverte sur 10 cm; appliquée dans des zones susceptibles d'impact depuis le démarrage du système, sur le panneau isolant et avant la couche de régularisation.
Critère d'évaluation économique: Le prix comprend l'exécution des arrêts aux rencontres avec les parements, les revêtements et les autres éléments placés sur sa surface.
Inclut: Application d'une première couche de mortier sur le panneau isolant. Mise en place de la maille de renfort. Application d'une seconde couche de mortier sur la maille de renfort. Résolution des points singuliers.
Critère pour le métré: Surface mesurée selon documentation graphique du Projet, en déduisant les ouvertures de surface supérieure à 1 m², en ajoutant en échange la surface de la partie intérieure de l'ouverture, correspondant au développement des jambages et des linteaux.
Critère pour le mémoire: On mesurera la surface réellement exécutée selon les spécifications du Projet, en déduisant les ouvertures de surface supérieure à 1 m², en ajoutant en échange la surface de la partie intérieure du vide, correspondant au développement des jambages et des linteaux.

| Code | U | Désignation | Quantité | Prix | Montant |
|---|---|---|---|---|---|
| mt28mop030fa | kg | Mortier type GP W2, selon NF EN 998-1, composé de ciment blanc, chaux aérée, granulats légers, granulats calcaires sélectionnés, fibres naturelles, additifs et résines en poudre, imperméable à l'eau de pluie, perméable à la vapeur d'eau et avec résistance au vieillissement, à appliquer à la truelle, pour coller les panneaux isolants et comme couche de base, préalablement mélangé avec de l'eau. (matériau) | 2.5 | 731.83 | 1829.575 |
| mt28mop050a | m² | Maille en fibre de verre, anti-alcalin, de 5x4 mm de vide de maille, de 0,6 mm d'épaisseur, de 160 g/m² de masse surfacique et de 1,1x50 m, pour armer les mortiers. (matériau) | 1.1 | 1404.74 | 1545.214 |
| mo039 | h | Compagnon professionnel III/CP2 enduiseur. (main-d'œuvre) | 0.12 | 1582.28 | 189.874 |
| mo079 | h | Ouvrier professionnel II/OP enduiseur. (main-d'œuvre) | 0.12 | 1182.79 | 141.935 |
| % | % | Frais de chantier des unités d'ouvrage | 2 % | 3706.598 | 74.132 |
|  |  | Coûts directs |  |  | 3780.730 |

Déchets:
- pose: mt28mop030fa; facteur de déchet 0.0063
- pose: mt28mop050a; facteur de déchet 0.055

## Ressources

**mt28mop030fa** kg Mortier type GP W2
Données techniques: Coût énergétique 2.394 MJ; Émission de CO2 0.194 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt28mop050a** m² Maille en fibre de verre
Données techniques: Coût énergétique 13.504 MJ; Émission de CO2 0.664 kg; Code CED 17 02 03; Masse de l'élément 0.16 kg; Volume 0.000267 m3
Déchets:
- emballage: re170203 Plastique; quantité 0.024 kg
