# Isolation thermique dans les murs à double couche de maçonnerie

- Propriété du fichier: CYPE INGENIEROS, S.A.
- Format: FIEBDC-3/2002
- Zone géographique: Mali
- Devise: XOF
- Coûts indirects: 3.00 %
- Frais généraux: 13.00 %
- Bénéfice: 6.00 %
- TVA: 18.00 %

**EIF050** m² Isolation thermique dans les murs à double couche de maçonnerie, en remplissant l'intérieur de la lame d'air de 90 mm d'épaisseur moyenne, par insufflation, depuis l'extérieur, de flocons en laine de verre, non aptes comme support nutritif pour le développement de champignons ou de bactéries, densité 50 kg/m³ et conductivité thermique 0,035 W/(mK).
Isolation thermique dans les murs à double couche de maçonnerie, en remplissant l'intérieur de la lame d'air de 90 mm d'épaisseur moyenne, par insufflation, depuis l'extérieur, de flocons en laine de verre, non aptes comme support nutritif pour le développement de champignons ou de bactéries, densité 50 kg/m³ et conductivité thermique 0,035 W/(mK).
Inclut: Inspection endoscopique de la lame d'air. Réalisation des trous dans le parement. Protection des éléments du contour qui pourraient être affectés pendant les travaux d'insufflation. Insufflation de l'isolant. Bouchage des trous. Nettoyage final.
Critère de métré de projet: Surface mesurée selon documentation graphique du Projet.
Critère de mesure de l'ouvrage: On mesurera la surface réellement exécutée selon les spécifications du Projet.

| Code | U | Désignation | Quantité | Prix | Montant |
|---|---|---|---|---|---|
| mt16lvi100p | kg | Flocons en laine de verre non aptes comme support nutritif pour le développement de champignons ou de bactéries, densité 50 kg/m³ et conductivité thermique 0,035 W/(mK), Euroclasse A1 de réaction au feu, capacité d'absorption d'eau à court terme <=1 kg/m², chaleur spécifique 800 J/kgK et coefficient de résistance à la diffusion de la vapeur d'eau 1; selon NF EN 14064-1, pour remplissage des lames d'air par insufflation. (matériau) | 4.550 | 1749.81 | 7961.64 |
| mt09moe080a | kg | Mortier de ciment, couleur grise, composé de ciment, granulats sélectionnés et d'additifs, type GP CSIII W2 selon NF EN 998-1. (matériau) | 0.600 | 132.16 | 79.30 |
| mq08mpa010 | h | Machine à insuffler l'isolant dans des lames d'air. (matériel) | 0.094 | 5319.42 | 500.03 |
| mo030 | h | Compagnon professionnel III/CP2 poseur d'isolants en vrac ou en mousse. (main-d'œuvre) | 0.205 | 949.62 | 194.67 |
| mo068 | h | Ouvrier professionnel II/OP poseur d'isolants en vrac ou en mousse. (main-d'œuvre) | 0.205 | 705.87 | 144.70 |
| % | % | Coûts directs complémentaires | 2 % | 8880.34 | 177.61 |
|  |  | Coûts directs |  |  | 9057.95 |
