# Cloison simple de 10+70+10 mm d'épaisseur

- Propriété du fichier: CYPE INGENIEROS, S.A.
- Format: FIEBDC-3/2002
- Zone géographique: Mali
- Devise: XOF
- Coûts indirects: 3.00 %
- Frais généraux: 13.00 %
- Bénéfice: 6.00 %
- TVA: 18.00 %

**FCS010** m² Cloison simple de 10+70+10 mm d'épaisseur, réalisée avec deux couches inégales de stratifiés compacts haute pression (HPL) type Virtuon FR "TRESPA", de 600x2500x10 mm, finition Gold Yellow, texture Satin, avec joints larges avec le système de fixation cachée TS2000 sur des montants en acier galvanisé de 70 mm de largeur mis en place tous les 400 mm sur bande acoustique; 90 mm d'épaisseur totale.
Cloison simple "TRESPA" autoportante, de 90 mm d'épaisseur totale, sur bande acoustique, constituée d'une ossature de profilés en tôle d'acier galvanisé de 70 mm de largeur, à base de montants (éléments verticaux) séparés de 400 mm, et de rails (éléments horizontaux), à laquelle les deux couches inégales de stratifiés compacts haute pression (HPL) type Virtuon FR "TRESPA", de 600x2500x10 mm, finition Gold Yellow, texture Satin, avec joints larges sont fixées avec le système de fixation cachée TS2000. Comprend la bande acoustique de dilatation autoadhésive; les fixations pour l'ancrage des rails et des montants métalliques; le kit de compléments pour l'installation des plaques.
Inclut: Implantation et tracé sur les planchers inférieur et supérieur des cloisons à réaliser. Mise en place d'une bande d'étanchéité et de rails inférieurs, sur le revêtement de sol terminé ou la base d'assise. Mise en place d'une bande d'étanchéité et de rails supérieurs, sous planchers. Mise en place et fixation des montants sur les éléments horizontaux. Découpe des plaques. Fixation des plaques pour la fermeture d'une des faces de la cloison. Fixation des plaques pour la fermeture de la seconde face de la cloison. Implantation des boîtes d'encastrement de l'appareillage électrique et de dérivation pour le passage des installations, et perforation postérieure des plaques.
Critère pour le métré: Surface mesurée selon documentation graphique du Projet, sans dupliquer les coins ni les rencontres, en déduisant les ouvertures de surface supérieure à 2 m².
Critère pour le mémoire: On mesurera la surface réellement exécutée selon les spécifications du Projet, sans dupliquer les coins ni les rencontres, en déduisant les ouvertures de surface supérieure à 8 m² et la moitié du vide pour ceux de surface comprise entre 5 et 8 m² pour les plaques de plâtre et en déduisant les ouvertures de surface supérieure à 2 m² pour le reste des plaques.
Critère d'évaluation économique: Le prix comprend la résolution des rencontres et des points singuliers et les aides pour la formation des réservations pour les installations, mais il ne comprend pas l'isolation à placer entre les montants.

| Code | U | Désignation | Quantité | Prix | Montant |
|---|---|---|---|---|---|
| mt12psg041c | m | Bande autoadhésive désolidarisante en mousse de polyuréthane à cellules fermées, de 3,2 mm d'épaisseur et 70 mm de largeur, résistance thermique 0,10 m²K/W, conductivité thermique 0,032 W/(mK). (matériau) | 1.200 | 285.12 | 342.14 |
| mt12psg070d | m | Rail de profilé en acier galvanisé de 70 mm de largeur, selon NF DTU 25.41 P1-2 et NF EN 14195. (matériau) | 0.950 | 977.98 | 929.08 |
| mt12psg060d | m | Montant en profilé en acier galvanisé de 70 mm de largeur, selon NF DTU 25.41 P1-2 et NF EN 14195. (matériau) | 3.500 | 1204.28 | 4214.98 |
| mt12prt110aa1 | m² | Stratifié compact haute pression (HPL), Virtuon FR "TRESPA", de 600x2500x10 mm, finition Gold Yellow, texture Satin, Euroclasse B-s2, d0 de réaction au feu, à placer via le système TS2000 de fixation cachée, à base de résines thermodurcissables et fibres de bois, avec surface décorative EBC (Electron Beam Curing). (matériau) | 2.100 | 35849.70 | 75284.37 |
| mt12prt120a | U | Kit de compléments pour l'installation du système de cloison sur ossature métallique TS 2000 "TRESPA". (matériau) | 1.000 | 9186.48 | 9186.48 |
| mo053 | h | Compagnon professionnel III/CP2 plaquiste. (main-d'œuvre) | 0.372 | 993.62 | 369.63 |
| mo100 | h | Ouvrier professionnel II/OP plaquiste. (main-d'œuvre) | 0.372 | 720.77 | 268.13 |
| % | % | Frais de chantier des unités d'ouvrage | 2 % | 90594.81 | 1811.90 |
|  |  | Coûts directs |  |  | 92406.71 |
