# Isolation thermique par l'intérieur de toitures inclinées sur combles perdus

- Propriété du fichier: CYPE INGENIEROS, S.A.
- Format: FIEBDC-3/2002
- Zone géographique: Mali
- Coûts indirects: 3.00 %
- Frais généraux: 13.00 %
- Bénéfice: 6.00 %
- TVA: 18.00 %

**FIQ020** m² Isolation thermique par l'intérieur de toitures inclinées sur combles perdus, formé de feutre isolant en laine minérale, selon NF EN 13162, revêtu sur une de ses faces par un complexe de papier kraft avec du polyéthylène qui agit comme un pare-vapeur, de 80 mm d'épaisseur.
Fourniture et mise en place d'un isolant thermique par l'intérieur de toitures inclinées sur combles perdus, formé de feutre isolant en laine minérale, selon NF EN 13162, revêtu sur une de ses faces par un complexe de papier kraft avec du polyéthylène qui agit comme un pare-vapeur, de 80 mm d'épaisseur, résistance thermique 1,9 m²K/W, conductivité thermique 0,042 W/(mK) et scellage postérieur de toutes les liaisons entre panneaux avec bande de scellage de joints. Comprend les coupes et nettoyage.
Inclut: Nettoyage de la partie supérieure du plancher. Coupe, ajustement et fixation de l'isolation.
Critère de métré de projet: Surface mesurée selon documentation graphique du Projet.
Critère de mesure de l'ouvrage: On mesurera la surface réellement exécutée selon les spécifications du Projet.

| Code | U | Désignation | Quantité | Prix | Montant |
|---|---|---|---|---|---|
| mt16lra040a | m² | Feutre isolant en laine minérale, selon NF EN 13162, revêtu sur une de ses faces par un complexe de papier kraft avec du polyéthylène qui agit comme un pare-vapeur, de 80 mm d'épaisseur, résistance thermique 1,9 m²K/W, conductivité thermique 0,042 W/(mK). (matériau) | 1.100 | 4.24 | 4.66 |
| mt16aaa030 | m | Ruban autoadhésif pour le scellage des joints. (matériau) | 1.000 | 0.37 | 0.37 |
| mo054 | h | Compagnon professionnel III/CP2 poseur d'isolants rigides ou flexibles. (main-d'œuvre) | 0.091 | 1.30 | 0.12 |
| mo101 | h | Ouvrier professionnel II/OP poseur d'isolants rigides ou flexibles. (main-d'œuvre) | 0.091 | 0.93 | 0.08 |
| % | % | Coûts directs complémentaires | 2 % | 5.23 | 0.10 |
|  |  | Coûts directs |  |  | 5.33 |
