# Isolation thermique par l'extérieur de la couche intérieure, en façade double paroi en maçonnerie apparente

- Propriété du fichier: CYPE Ingenieros S.A.
- Format: FIEBDC-3/2016
- Logiciel: Générateur de prix de la construction. CYPE Ingenieros, S.A.
- Date: 04/10/2024
- Zone géographique: Mali
- Devise: XOF
- Coûts indirects: 3 %
- Frais généraux: 13 %
- Bénéfice: 6 %
- TVA: 18 %

## F Aménagements et finitions

### FI Isolations intérieures

#### FIU Doublages

**FIU070** m² Isolation thermique par l'extérieur de la couche intérieure, en façade double paroi en maçonnerie apparente.
Isolation thermique par l'extérieur de la couche intérieure, en façade double paroi en maçonnerie apparente, avec panneau rigide en polystyrène expansé, à surface lisse et usinage latéral droit, de 30 mm d'épaisseur, résistance thermique 1,05 m²K/W, conductivité thermique 0,029 W/(mK). Mise en place: bord à bord, avec mousse de polyuréthane, sur des écarteurs du même matériau isolant, pour maintenir l'épaisseur de la lame d'air. Comprend la mousse adhésive auto-expansive, élastique, en polyuréthane monocomposant pour la fixation des écarteurs à la couche intérieure et des panneaux isolants aux écarteurs.
Inclut: Nettoyage et préparation de la surface du support. Implantation et découpe de l'isolant. Mise en place des écarteurs. Mise en place de l'isolant. Résolution des points singuliers.
Critère pour le métré: Surface mesurée selon documentation graphique du Projet.
Critère pour le mémoire: On mesurera la surface réellement exécutée selon les spécifications du Projet.

| Code | U | Désignation | Quantité | Prix | Montant |
|---|---|---|---|---|---|
| mt16pel010aaea | m² | Panneau rigide en polystyrène expansé, selon NF EN 13163, à surface lisse et usinage latéral droit, de 30 mm d'épaisseur, résistance thermique 1,05 m²K/W, conductivité thermique 0,029 W/(mK), Euroclasse E de réaction au feu selon NF EN 13501-1, avec code de désignation EPS-EN 13163-L3-W3-T2-S5-P10-BS250-TR200-DS(N)2-CS(10)150. (matériau) | 1.05 | 4490.49 | 4715.015 |
| mt22www040 | U | Aérosol de 750 ml de mousse adhésive autoexpansive, élastique, en polyuréthane monocomposant, de 25 kg/m³ de densité, conductivité thermique 0,0345 W/(mK), 135% d'expansion, élongation jusqu'à rupture 45% et 7 N/cm² de résistance à la traction, stable de -40°C à 90°C; à appliquer au pistolet; selon NF EN 13165. (matériau) | 0.05 | 7202.2 | 360.110 |
| mo054 | h | Compagnon professionnel III/CP2 poseur d'isolants rigides ou flexibles. (main-d'œuvre) | 0.029 | 1625.89 | 47.151 |
| mo101 | h | Ouvrier professionnel II/OP poseur d'isolants rigides ou flexibles. (main-d'œuvre) | 0.029 | 1182.79 | 34.301 |
| % | % | Frais de chantier des unités d'ouvrage | 2 % | 5156.577 | 103.132 |
|  |  | Coûts directs |  |  | 5259.709 |

Déchets:
- pose: mt16pel010aaea; facteur de déchet 0.048
- pose: mt22www040; facteur de déchet 0.024

## Ressources

**mt16pel010aaea** m² Panneau rigide en polystyrène expansé
Données techniques: Coût énergétique 58.611 MJ; Émission de CO2 2.065 kg; Code CED 17 06 04; Masse de l'élément 0.6 kg; Volume 0.001 m3
Déchets:
- emballage: re170203 Plastique. (composant de déchet); quantité 0.024 kg; Code CED 17 02 03; Masse de l'élément 1 kg; Volume 0.001667 m3

**mt22www040** U Aérosol de 750 ml de mousse adhésive autoexpansive
Données techniques: Coût énergétique 4.178 MJ; Émission de CO2 0.208 kg; Code CED 17 06 04; Masse de l'élément 0.01875 kg; Volume 0.000031 m3
Déchets:
- emballage: re150104 Emballages métalliques. (composant de déchet); quantité 0.15 kg; Code CED 15 01 04; Masse de l'élément 1 kg; Volume 0.001667 m3
