# Bardage intérieur, sans lame d'air, avec des plaques en pierre naturelle, "système traditionnel"

- Propriété du fichier: CYPE Ingenieros S.A.
- Format: FIEBDC-3/2016
- Logiciel: Générateur de prix de la construction. CYPE Ingenieros, S.A.
- Date: 16/04/2024
- Zone géographique: Mali
- Devise: XOF
- Coûts indirects: 3 %
- Frais généraux: 13 %
- Bénéfice: 6 %
- TVA: 18 %

## F Aménagements et finitions

### FM Revêtements de murs

#### FMA Pierre naturelle

**FMA010** m² Bardage intérieur, sans lame d'air, avec des plaques en pierre naturelle, "système traditionnel".
Bardage de parements intérieurs, jusqu'à 3 m de hauteur, avec plaques découpées de granit Gris Quintana, finition polie, de 60x40x3 cm, fixées au parement porteur via ancrages à tige en acier galvanisé, de 3 mm de diamètre, de façon à ce que, une fois les plaques mises en place, il reste une lame de 2 cm d'épaisseur, qui sera postérieurement comblé avec du mortier de ciment M-15, une fois les plaques calées et d'aplomb, jointoiement avec du mortier pour joints spécial pour revêtements en pierre naturelle. Comprend la préparation préalable des plaques et du parement porteur, l'implantation, la réalisation des boîtes, les découpes, l'ouverture des vides dans le parement pour l'ancrage des tiges avec du mortier de ciment M-15, les arrêts des épaisseurs, la mise en place des séparateurs en PVC, entre l'épaisseur inférieure d'une plaque et l'épaisseur supérieure de la suivante, les bourrages, la réalisation des rencontres avec d'autres matériaux, les joints, les pièces spéciales, la finition et le nettoyage final du parement.
Inclut: Implantation des plaques sur le parement conformément au calepinage donné. Mise en place et à l'aplomb des mires de référence. Tendu des cordeaux entre les mires. Préparation de la pierre naturelle, en projetant du lait de ciment et du sable par la face intérieure. Humidification du parement à revêtir. Mise en place des plaques avec cales en bois et fixation des agrafes au support. Vérification de l'aplomb, du niveau et de l'alignement de la rangée de plaques. Mise en place entre plaque et plaque des séparateurs. Remplissage de la lame d'air existante entre la plaque et la maçonnerie. Mise en place des rangées suivantes de plaques. Jointoiement. Nettoyage final du parement.
Critère pour le métré: Surface mesurée selon documentation graphique du Projet, en déduisant les ouvertures de surface supérieure à 1 m², en ajoutant en échange la surface de la partie intérieure de l'ouverture, correspondant au développement des jambages et des linteaux. Le métré par casses et découpes n'a pas été augmenté, puisque 5% de pièces de plus ont été considérées dans la décomposition.
Critère pour le mémoire: On mesurera la surface réellement exécutée selon les spécifications du Projet, en déduisant les ouvertures de surface supérieure à 1 m², en ajoutant en échange la surface de la partie intérieure du vide, correspondant au développement des jambages et des linteaux.

| Code | U | Désignation | Quantité | Prix | Montant |
|---|---|---|---|---|---|
| mt18bgn010amc | m² | Plaque découpée de granit national, Gris Quintana, 60x40x3 cm, finition polie, selon NF EN 1469. (matériau) | 1.05 | 60699.44 | 63734.412 |
| mt19paj015a | U | Tige en acier galvanisé, de 3 mm de diamètre, pour fixation du bardage des parements avec des matériaux en pierre. (matériau) | 9 | 214.55 | 1930.950 |
| mt09mor010f | m³ | Mortier de ciment CEM II/B-P 32,5 N type M-15, confectionné sur site avec 450 kg/m³ de ciment et une proportion en volume 1/3. (matériau) | 0.025 | 108217.49 | 2705.437 |
| mt18acc040 | U | Séparateurs en PVC, de 2 mm d'épaisseur, pour joints horizontaux dans les parements en pierre naturelle. (matériau) | 34 | 17.16 | 583.440 |
| mt09mcr220 | kg | Mortier de jointoiement pour revêtements, intérieurs et extérieurs, en pierre naturelle, polie ou à polir, constitué de ciment, granulats à base de poussière de marbre, pigments résistants aux alcalis et additifs spéciaux. (matériau) | 0.15 | 1304.7 | 195.705 |
| mo022 | h | Compagnon professionnel III/CP2 poseur de pierre naturelle. (main-d'œuvre) | 0.988 | 1567.76 | 1548.947 |
| mo060 | h | Ouvrier professionnel II/OP poseur de pierre naturelle. (main-d'œuvre) | 0.988 | 1171.94 | 1157.877 |
| % | % | Frais de chantier des unités d'ouvrage | 2 % | 71856.768 | 1437.135 |
|  |  | Coûts directs |  |  | 73293.903 |

Déchets:
- pose: mt18bgn010amc Plaque découpée de granit national, Gris Quintana, 60x40x3 cm, finition polie, selon NF EN 1469; facteur de déchet 0.0159124
- pose: mt19paj015a Tige en acier galvanisé, de 3 mm de diamètre, pour fixation du bardage des parements avec des matériaux en pierre; facteur de déchet 0.0188012
- pose: mt09mor010f; facteur de déchet 0.0036
- pose: mt09mcr220; facteur de déchet 0.07

## Ressources

**mt18bgn010amc** m² Plaque découpée de granit national, Gris Quintana, 60x40x3 cm, finition polie, selon NF EN 1469
Données techniques: Coût énergétique 180.680 MJ; Émission de CO2 6.302 kg; Code CED 01 04 13; Masse de l'élément 78 kg; Volume 0.052 m3
Déchets:
- emballage: re170201 Bois. (composant de déchet); quantité 0.036 kg; Code CED 17 02 01; Masse de l'élément 1 kg; Volume 0.000909 m3
- emballage: re170203 Plastique. (composant de déchet); quantité 0.027 kg; Code CED 17 02 03; Masse de l'élément 1 kg; Volume 0.001667 m3

**mt19paj015a** U Tige en acier galvanisé, de 3 mm de diamètre, pour fixation du bardage des parements avec des matériaux en pierre
Données techniques: Coût énergétique 10.881 MJ; Émission de CO2 0.983 kg; Code CED 17 04 05; Masse de l'élément 0.337 kg; Volume 0.00016 m3
Déchets:
- emballage: re170203 Plastique; quantité 0.025 kg

**mt09mor010f** m³ Mortier de ciment CEM II/B-P 32,5 N type M-15
Données techniques: Coût énergétique 3724.000 MJ; Émission de CO2 323.000 kg; Code CED 17 01 01; Masse de l'élément 1900 kg; Volume 1.266667 m3

**mt18acc040** U Séparateurs en PVC, de 2 mm d'épaisseur, pour joints horizontaux dans les parements en pierre naturelle
Données techniques: Coût énergétique 1.105 MJ; Émission de CO2 0.114 kg
Déchets:
- emballage: re150101 Emballages en papier et en carton. (composant de déchet); quantité 0.072 kg; Code CED 15 01 01; Masse de l'élément 1 kg; Volume 0.001333 m3

**mt09mcr220** kg Mortier de jointoiement pour revêtements
Données techniques: Coût énergétique 7.725 MJ; Émission de CO2 0.576 kg; Code CED 17 09 04; Masse de l'élément 1 kg; Volume 0.000667 m3
Déchets:
- emballage: re150101 Emballages en papier et en carton; quantité 0.02 kg
- emballage: re170201 Bois; quantité 0.005 kg
- emballage: re170203 Plastique; quantité 0.008 kg
