# Suppression d'un mortier monocouche appliqué sur un parement vertical intérieur de jusqu'à 3 m de hauteur, avec moyens manuels, et charge manuelle des décombres dans le camion ou la benne

- Propriété du fichier: CYPE INGENIEROS, S.A.
- Format: FIEBDC-3/2002
- Zone géographique: Mali
- Coûts indirects: 3.00 %
- Frais généraux: 13.00 %
- Bénéfice: 6.00 %
- TVA: 18.00 %

**FND040** m² Suppression d'un mortier monocouche appliqué sur un parement vertical intérieur de jusqu'à 3 m de hauteur, avec moyens manuels, et charge manuelle des décombres dans le camion ou la benne.
Suppression d'un mortier monocouche appliqué sur un parement vertical intérieur de jusqu'à 3 m de hauteur, avec moyens manuels, en le supprimant totalement sans détériorer la surface support qui restera à découvert et prête pour un futur revêtement. Comprend le nettoyage, l'entassement, le retrait et la charge manuelle des décombres dans le camion ou la benne.
Inclut: Suppression manuel du revêtement. Retrait et stockage des décombres. Nettoyage des restes d'ouvrage. Charge des décombres dans le camion ou la benne.
Critère de métré de projet: Surface mesurée selon documentation graphique du Projet.
Critère de mesure de l'ouvrage: On mesurera la surface réellement démolie selon les spécifications du Projet.

| Code | U | Désignation | Quantité | Prix | Montant |
|---|---|---|---|---|---|
| mo113 | h | Ouvrier d'exécution I/OE1 construction. (main-d'œuvre) | 0.688 | 0.89 | 0.61 |
| % | % | Coûts directs complémentaires | 2 % | 0.61 | 0.01 |
|  |  | Coûts directs |  |  | 0.62 |
