# Application manuelle de deux couches de peinture à la chaux couleur blanche

- Propriété du fichier: CYPE INGENIEROS, S.A.
- Format: FIEBDC-3/2002
- Zone géographique: Mali
- Devise: XOF
- Coûts indirects: 3.00 %
- Frais généraux: 13.00 %
- Bénéfice: 6.00 %
- TVA: 18.00 %

**FPX010** m² Application manuelle de deux couches de peinture à la chaux couleur blanche, la première couche diluée avec 20 à 30% d'eau et la suivante diluée avec 20% d'eau ou non diluée, (rendement: 0,16 l/m² chaque couche); application préalable d'une couche d'impression granuleuse translucide, sur parement intérieur de mortier de chaux ou de mortier bâtard de chaux, vertical, jusqu'à 3 m de hauteur.
Application manuelle de deux couches de peinture à la chaux couleur blanche, la première couche diluée avec 20 à 30% d'eau et la suivante diluée avec 20% d'eau ou non diluée, (rendement: 0,16 l/m² chaque couche); application préalable d'une couche d'impression granuleuse translucide, sur parement intérieur de mortier de chaux ou de mortier bâtard de chaux, vertical, jusqu'à 3 m de hauteur.
Inclut: Préparation, nettoyage et ponçage préalable du support. Humectage préalable de la surface support. Application d'une couche de fond. Application de deux couches de finition.
Critère pour le métré: Surface mesurée selon documentation graphique du Projet, avec le même critère que le support de base.
Critère pour le mémoire: On mesurera la surface réellement exécutée selon les spécifications du Projet, avec le même critère que le support de base.
Critère d'évaluation économique: Le prix comprend la protection des éléments du contour qui pourraient être affectés pendant les travaux et la résolution des points singuliers.

| Code | U | Désignation | Quantité | Prix | Montant |
|---|---|---|---|---|---|
| mt27pci010a | l | Impression granuleuse, translucide, pour améliorer l'adhérence des peintures ou des revêtements à la chaux sur des surfaces difficiles. (matériau) | 0.175 | 5439.48 | 951.91 |
| mt27pci020c | l | Peinture à la chaux pour intérieur, composée de chaux en pâte, carbonate de calcium, dioxyde de titane, bactéricides, additifs et pigments, couleur blanche, perméable à la vapeur d'eau, résistante à la contamination urbaine, aux rayons UV et aux gaz de la combustion. (matériau) | 0.320 | 6005.25 | 1921.68 |
| mo038 | h | Compagnon professionnel III/CP2 peintre. (main-d'œuvre) | 0.139 | 966.50 | 134.34 |
| mo076 | h | Ouvrier professionnel II/OP peintre. (main-d'œuvre) | 0.139 | 720.77 | 100.19 |
| % | % | Frais de chantier des unités d'ouvrage | 2 % | 3108.12 | 62.16 |
|  |  | Coûts directs |  |  | 3170.28 |
