# Revêtement de sol en dalles de linoléum

- Propriété du fichier: CYPE Ingenieros S.A.
- Format: FIEBDC-3/2016
- Logiciel: Générateur de prix de la construction. CYPE Ingenieros, S.A.
- Date: 04/10/2024
- Zone géographique: Mali
- Devise: XOF
- Coûts indirects: 3 %
- Frais généraux: 13 %
- Bénéfice: 6 %
- TVA: 18 %

## F Aménagements et finitions

### FS Revêtements de sols

#### FSF Linoléum

**FSF020** m² Revêtement de sol en dalles de linoléum.
Revêtement de sol en linoléum, de 2,5 mm d'épaisseur, avec traitement antistatique, finition marbrée, couleur à choisir, fourni en dalles de 50x50 cm; poids total: 3150 g/m²; classification pour l'usage, selon NF EN ISO 10874: classe 23 pour usage domestique; classe 34 pour usage commercial; classe 42 pour usage industriel; réduction du bruit des chocs 6 dB, selon NF EN ISO 10140; Euroclasse Cfl-s1 de réaction au feu, selon NF EN 13501-1. Mise en place: avec adhésif à base de copolymères acryliques modifiés en dispersion aqueuse, sur une couche mince de nivellement.
Critère d'évaluation économique: Le prix ne comprend pas la couche mince de nivellement.
Inclut: Implantation et découpe du revêtement. Application de l'adhésif. Mise en place du revêtement. Soudure de l'assemblage et joints entre les dalles. Résolution des rencontres et des points singuliers. Suppression et nettoyage du matériau excédant. Nettoyage final du revêtement.
Critère pour le métré: Surface mesurée selon documentation graphique du Projet, en déduisant les ouvertures de surface supérieure à 1 m².
Critère pour le mémoire: On mesurera la surface réellement exécutée selon les spécifications du Projet, en déduisant les ouvertures de surface supérieure à 1 m².

| Code | U | Désignation | Quantité | Prix | Montant |
|---|---|---|---|---|---|
| mt18adq020a | kg | Adhésif à base de copolymères acryliques modifiés en dispersion aqueuse, sans dissolvants, couleur beige, à appliquer à l'intérieur, pour le collage de revêtements de sols en PVC, linoléum et moquette. (matériau) | 0.375 | 3522.28 | 1320.855 |
| mt18dsi021a | m² | Dalle homogène en linoléum, de 50x50 cm et 2,5 mm d'épaisseur, avec traitement antistatique, obtenue par un procédé de calandrage et compactage de farines de liège et de bois, huile de lin, résines et pigments naturels, et revêtue sur sa face intérieure avec jute; finition marbrée, couleur à choisir; poids total: 3150 g/m²; classification pour l'usage, selon NF EN ISO 10874: classe 23 pour usage domestique; classe 34 pour usage commercial; classe 42 pour usage industriel; réduction du bruit des chocs 6 dB, selon NF EN ISO 10140; Euroclasse Cfl-s1 de réaction au feu, selon NF EN 13501-1. (matériau) | 1.05 | 24210.23 | 25420.742 |
| mo026 | h | Compagnon professionnel III/CP2 poseur de revêtements flexibles. (main-d'œuvre) | 0.241 | 1582.28 | 381.329 |
| mo064 | h | Ouvrier professionnel II/OP poseur de revêtements flexibles. (main-d'œuvre) | 0.12 | 1182.79 | 141.935 |
| % | % | Frais de chantier des unités d'ouvrage | 2 % | 27264.861 | 545.297 |
|  |  | Coûts directs |  |  | 27810.158 |

Déchets:
- pose: mt18dsi021a; facteur de déchet 0.035

## Ressources

**mt18dsi021a** m² Dalle homogène en linoléum
Données techniques: Coût énergétique 311.954 MJ; Émission de CO2 15.488 kg; Code CED 17 02 03; Masse de l'élément 3.15 kg; Volume 0.00525 m3
Déchets:
- emballage: re170203 Plastique. (composant de déchet); quantité 0.07 kg; Code CED 17 02 03; Masse de l'élément 1 kg; Volume 0.001667 m3
