# Plinthes en carreau de ciment. Pose en couche mince

- Propriété du fichier: CYPE Ingenieros S.A.
- Format: FIEBDC-3/2016
- Logiciel: Générateur de prix de la construction. CYPE Ingenieros, S.A.
- Date: 04/10/2024
- Zone géographique: Mali
- Devise: XOF
- Coûts indirects: 3 %
- Frais généraux: 13 %
- Bénéfice: 6 %
- TVA: 18 %

## F Aménagements et finitions

### FS Revêtements de sols

#### FSG Ciment/Granito

**FSG070** m Plinthes en carreau de ciment. Pose en couche mince.
Plinthe en carreau de ciment, avec des pièces de 20x7 cm, unicolore, couleur à choisir, gamme basique. POSE: en couche mince et via double encollage avec du mortier-colle de prise normale, C1 sans aucune caractéristique supplémentaire. JOINTOIEMENT: avec du mortier de joints cémenteux amélioré, avec absorption d'eau réduite et résistance élevée à l'abrasion type CG 2 W A, couleur blanche, pour joints de 2 à 15 mm.
Inclut: Implantation des pièces. Découpe des pièces et réalisation des assemblages des coins intérieurs et des extérieurs. Mise en place de la plinthe. Jointoiement. Nettoyage de la plinthe.
Critère pour le métré: Longueur mesurée selon documentation graphique du Projet, sans inclure les largeurs de passage. Le métré par casses et découpes n'a pas été augmenté, puisque 5% de pièces de plus ont été considérées dans la décomposition.
Critère pour le mémoire: On mesurera la longueur réellement exécutée selon les spécifications du Projet.

| Code | U | Désignation | Quantité | Prix | Montant |
|---|---|---|---|---|---|
| mt18bhi025a | m | Plinthe en carreau de ciment, avec des pièces de 20x7 cm, unicolore, couleur à choisir, gamme basique. (matériau) | 1.05 | 12356.46 | 12974.283 |
| mt09mcr021g | kg | Mortier-colle de prise normale, C1, selon NF EN 12004, couleur grise. (matériau) | 0.015 | 254.84 | 3.823 |
| mt09mcp020bB | kg | Mortier de joints cémenteux amélioré, avec absorption d'eau réduite et résistance élevée à l'abrasion, type CG2 W A, selon NF EN 13888, couleur blanche, pour joints de 2 à 15 mm, à base de ciment à haute résistance, granulats sélectionnés, additifs spéciaux et pigments, avec effet antimoisissure et effet préventif des efflorescences, hydrofugeant, spécial pour le jointoiement de tout type de pièces céramiques et pierres naturelles dans les zones de prolifération de micro-organismes. (matériau) | 0.02 | 1059.4 | 21.188 |
| mo023 | h | Compagnon professionnel III/CP2 carreleur en revêtements de sols. (main-d'œuvre) | 0.231 | 1582.28 | 365.507 |
| % | % | Frais de chantier des unités d'ouvrage | 2 % | 13364.801 | 267.296 |
|  |  | Coûts directs |  |  | 13632.097 |

Déchets:
- pose: mt18bhi025a Plinthe en carreau de ciment, avec des pièces de 20x7 cm, unicolore, couleur à choisir, gamme basique; facteur de déchet 0.0084
- pose: mt09mcr021g Mortier-colle de prise normale, C1, selon NF EN 12004, couleur grise; facteur de déchet 0.07
- pose: mt09mcp020bB; facteur de déchet 0.07

## Ressources

**mt18bhi025a** m Plinthe en carreau de ciment, avec des pièces de 20x7 cm, unicolore, couleur à choisir, gamme basique
Données techniques: Coût énergétique 3.704 MJ; Émission de CO2 4.466 kg; Code CED 17 01 01; Masse de l'élément 29.7 kg; Volume 0.0198 m3
Déchets:
- emballage: re170201 Bois. (composant de déchet); quantité 0.015 kg; Code CED 17 02 01; Masse de l'élément 1 kg; Volume 0.000909 m3
- emballage: re170203 Plastique. (composant de déchet); quantité 0.008 kg; Code CED 17 02 03; Masse de l'élément 1 kg; Volume 0.001667 m3

**mt09mcr021g** kg Mortier-colle de prise normale, C1, selon NF EN 12004, couleur grise
Données techniques: Coût énergétique 3.871 MJ; Émission de CO2 0.344 kg; Code CED 17 09 04; Masse de l'élément 1 kg; Volume 0.000667 m3
Déchets:
- emballage: re170203 Plastique; quantité 0.003 kg

**mt09mcp020bB** kg Mortier de joints cémenteux amélioré
Données techniques: Coût énergétique 7.725 MJ; Émission de CO2 0.576 kg; Code CED 17 09 04; Masse de l'élément 1 kg; Volume 0.000667 m3
Déchets:
- emballage: re150101 Emballages en papier et en carton. (composant de déchet); quantité 0.02 kg; Code CED 15 01 01; Masse de l'élément 1 kg; Volume 0.001333 m3
- emballage: re170201 Bois; quantité 0.005 kg
- emballage: re170203 Plastique; quantité 0.008 kg
