# Plancher surélevé sur vide sanitaire, en béton

- Propriété du fichier: CYPE Ingenieros S.A.
- Format: FIEBDC-3/2016
- Logiciel: Générateur de prix de la construction. CYPE Ingenieros, S.A.
- Date: 04/10/2024
- Zone géographique: Mali
- Devise: XOF
- Coûts indirects: 3 %
- Frais généraux: 13 %
- Bénéfice: 6 %
- TVA: 18 %

## G Structure et gros oeuvre

### GB Planchers bas

#### GBC Planchers surélevés

**GBC010** m² Plancher surélevé sur vide sanitaire, en béton.
Plancher surélévé sur vide sanitaire, en béton armé de 20+4 cm de hauteur, sur coffrage perdu de pièces en polypropylène recyclé, réalisé en béton confectionné sur le chantier BCN: CPJ-CEM II/A 32,5 - TP - B 30 - 5/15 - E: 2a - BA - P 18-305, coulage avec des moyens manuels, et treillis soudé 100x250 mm et Ø 5,0-5,0 mm, en acier Fe E 500 comme armature de répartition, placé sur des séparateurs homologués en dalle de compression de 4 cm d'épaisseur; avec des joints de retrait de 5 mm d'épaisseur, via découpe avec un disque à diamant; appuyé dans son ensemble sur une base en béton de propreté. Comprend le panneau de polystyrène expansé de 30 mm d'épaisseur, pour l'exécution des joints de dilatation.
Critère d'évaluation économique: Le prix ne comprend ni la couche de béton de propreté ni les pièces spéciales.
Inclut: Implantation des pièces. Découpe des pièces. Mise en place et montage des pièces. Résolution des liaisons. Réalisation des orifices de passage des installations. Mise en place des éléments de réservation pour le passage des installations. Mise en place du treillis soudé. Préparation du béton. Coulage, extension et vibrage du béton. Réglage et nivellement de la dalle de compression. Séchage du béton. Implantation des joints de retrait. Découpe du béton. Nettoyage final des joints de retrait.
Critère pour le métré: Surface mesurée selon documentation graphique du Projet.
Critère pour le mémoire: On mesurera la surface réellement exécutée selon les spécifications du Projet, en déduisant la surface occupée par les poteaux situés dans le périmètre.

| Code | U | Désignation | Quantité | Prix | Montant |
|---|---|---|---|---|---|
| mt07cid010j | m² | Coffrage perdu avec pièces en polypropylène recyclé, de 50x50x20 cm, pour planchers surélevés sur vide sanitaire. (matériau) | 1.05 | 7836.19 | 8228.000 |
| mt08var050 | kg | Fil de fer galvanisé pour attacher, de 1,30 mm de diamètre. (matériau) | 0.005 | 1092.17 | 5.461 |
| mt07ame100dec | m² | Treillis soudé 100x250 mm, fils porteurs de 5 mm de diamètre et fils de répartition de 5 mm de diamètre, en acier Fe E 500. (matériau) | 1.1 | 1814.01 | 1995.411 |
| mt08aaa010a | m³ | Eau. (matériau) | 0.016 | 1092.17 | 17.475 |
| mt01arg000a | m³ | Sable criblé. (matériau) | 0.033 | 15988.45 | 527.619 |
| mt01arg001ag | m³ | Gros granulats homogénéisés, de taille maximale 12,5 mm. (matériau) | 0.062 | 17258.39 | 1070.020 |
| mt08cem000a | kg | Ciment gris en sacs. (matériau) | 41.348 | 79.36 | 3281.377 |
| mt07aco020m | U | Séparateur homologué pour treillis soudé. (matériau) | 1 | 71.11 | 71.110 |
| mt16pea020c | m² | Panneau rigide en polystyrène expansé, selon NF EN 13163, usinage latéral droit, de 30 mm d'épaisseur, résistance thermique 0,8 m²K/W, conductivité thermique 0,036 W/(mK), pour joint de dilatation. (matériau) | 0.053 | 1729.56 | 91.667 |
| mq06vib020 | h | Règle vibrante de 3 m. (matériel) | 0.082 | 2453.11 | 201.155 |
| mq06hor010 | h | Bétonnière électrique avec une capacité de gâchage de 160 l. (matériel) | 0.053 | 1618.08 | 85.758 |
| mq06cor020 | h | Équipement pour découpage de joints dans les dallages en béton. (matériel) | 0.075 | 4990.26 | 374.270 |
| mo044 | h | Compagnon professionnel III/CP2 coffreur. (main-d'œuvre) | 0.013 | 1646.63 | 21.406 |
| mo091 | h | Ouvrier professionnel II/OP coffreur. (main-d'œuvre) | 0.013 | 1230.06 | 15.991 |
| mo043 | h | Compagnon professionnel III/CP2 ferrailleur. (main-d'œuvre) | 0.028 | 1646.63 | 46.106 |
| mo090 | h | Ouvrier professionnel II/OP ferrailleur. (main-d'œuvre) | 0.028 | 1230.06 | 34.442 |
| mo112 | h | Ouvrier d'exécution I/OE2 construction. (main-d'œuvre) | 0.12 | 1158.22 | 138.986 |
| % | % | Frais de chantier des unités d'ouvrage | 2 % | 16206.254 | 324.125 |
|  |  | Coûts directs |  |  | 16530.379 |

Déchets:
- pose: mt08var050 Fil de fer galvanisé pour attacher, de 1,30 mm de diamètre; facteur de déchet 0.0038
- pose: mt07ame100dec; facteur de déchet 0.0223935
- pose: mt01arg000a Sable criblé; facteur de déchet 0.003
- pose: mt01arg001ag Gros granulats homogénéisés, de taille maximale 12,5 mm; facteur de déchet 0.00658153
- pose: mt08cem000a Ciment gris en sacs; facteur de déchet 0.00756
- pose: mt16pea020c; facteur de déchet 0.048
- démolition: ruo170101 Béton (bétons, mortiers et préfabriqués). (composant de déchet); quantité 0.075 kg; Code CED 17 01 01; Masse de l'élément 1 kg; Volume 0.000667 m3

## Ressources

**mt07cid010j** m² Coffrage perdu avec pièces en polypropylène recyclé, de 50x50x20 cm, pour planchers surélevés sur vide sanitaire
Données techniques: Coût énergétique 55.781 MJ; Émission de CO2 2.103 kg
Déchets:
- emballage: re170203 Plastique. (composant de déchet); quantité 0.001 kg; Code CED 17 02 03; Masse de l'élément 1 kg; Volume 0.001667 m3

**mt08var050** kg Fil de fer galvanisé pour attacher, de 1,30 mm de diamètre
Données techniques: Coût énergétique 25.100 MJ; Émission de CO2 2.560 kg; Code CED 17 04 05; Masse de l'élément 1 kg; Volume 0.000476 m3

**mt07ame100dec** m² Treillis soudé 100x250 mm
Données techniques: Coût énergétique 38.150 MJ; Émission de CO2 1.979 kg; Code CED 17 04 05; Masse de l'élément 3.881 kg; Volume 0.001848 m3

**mt08aaa010a** m³ Eau
Données techniques: Coût énergétique 60.000 MJ; Émission de CO2 30.000 kg

**mt01arg000a** m³ Sable criblé
Données techniques: Coût énergétique 146.250 MJ; Émission de CO2 7.800 kg; Code CED 01 04 09; Masse de l'élément 1950 kg; Volume 1.21875 m3

**mt01arg001ag** m³ Gros granulats homogénéisés, de taille maximale 12,5 mm
Données techniques: Coût énergétique 146.250 MJ; Émission de CO2 7.800 kg; Code CED 01 04 08; Masse de l'élément 1950 kg; Volume 1.3 m3

**mt08cem000a** kg Ciment gris en sacs
Données techniques: Coût énergétique 7.150 MJ; Émission de CO2 0.904 kg; Code CED 17 01 01; Masse de l'élément 1 kg; Volume 0.000667 m3
Déchets:
- emballage: re150101 Emballages en papier et en carton. (composant de déchet); quantité 0.014 kg; Code CED 15 01 01; Masse de l'élément 1 kg; Volume 0.001333 m3
- emballage: re170201 Bois. (composant de déchet); quantité 0.001 kg; Code CED 17 02 01; Masse de l'élément 1 kg; Volume 0.000909 m3
- emballage: re170203 Plastique; quantité 0.003 kg

**mt07aco020m** U Séparateur homologué pour treillis soudé
Données techniques: Coût énergétique 1.105 MJ; Émission de CO2 0.114 kg
Déchets:
- emballage: re150101 Emballages en papier et en carton; quantité 0.072 kg

**mt16pea020c** m² Panneau rigide en polystyrène expansé
Données techniques: Coût énergétique 85.089 MJ; Émission de CO2 2.941 kg; Code CED 17 06 04; Masse de l'élément 0.9 kg; Volume 0.0015 m3
Déchets:
- emballage: re170203 Plastique; quantité 0.024 kg
