# Plancher surélevé sur vide sanitaire en béton armé de 20+4 cm d'épaisseur totale

- Propriété du fichier: CYPE INGENIEROS, S.A.
- Format: FIEBDC-3/2002
- Zone géographique: Mali
- Devise: XOF
- Coûts indirects: 3.00 %
- Frais généraux: 13.00 %
- Bénéfice: 6.00 %
- TVA: 18.00 %

**GBV030** m² Plancher surélevé sur vide sanitaire en béton armé de 20+4 cm d'épaisseur totale, sur coffrage perdu de modules en polypropylène recyclé, réalisé avec béton confectionné sur le chantier BCN: CPJ-CEM II/A 32,5 - TP - B 30 - 5/15 - E: 2a - BA - P 18-305, coulage avec des moyens manuels, acier Fe E 500 dans la zone de chaînage et les poutres de fondation, quantité 3 kg/m², et treillis soudé 100x250 mm et Ø 5,0-5,0 mm, en acier Fe E 500 comme armature de répartition, placé sur des séparateurs homologués, en couche de compression de 4 cm d'épaisseur; avec des joints de retrait de 5 mm d'épaisseur, via découpe avec un disque à diamant; appuyé dans son ensemble sur une base en béton de propreté. Comprend les chaînages périmétriques d'étage préformés avec un système de coffrage récupérable de planches en bois.
Plancher surélevé sur vide sanitaire en béton armé de 20+4 cm d'épaisseur totale, sur coffrage perdu de modules en polypropylène recyclé, réalisé avec béton confectionné sur le chantier BCN: CPJ-CEM II/A 32,5 - TP - B 30 - 5/15 - E: 2a - BA - P 18-305, coulage avec des moyens manuels, acier Fe E 500 dans la zone de chaînage et les poutres de fondation, quantité 3 kg/m², et treillis soudé 100x250 mm et Ø 5,0-5,0 mm, en acier Fe E 500 comme armature de répartition, placé sur des séparateurs homologués, en couche de compression de 4 cm d'épaisseur; avec des joints de retrait de 5 mm d'épaisseur, via découpe avec un disque à diamant; appuyé dans son ensemble sur une base en béton de propreté. Comprend les chaînages périmétriques d'étage préformés avec un système de coffrage récupérable de planches en bois.
Inclut: Implantation des modules. Montage du système de coffrage auxiliaire. Mise en place et montage des modules. Réalisation des orifices de passage des installations. Mise en place de l'armature. Mise en place des éléments de réservation pour le passage des installations. Préparation du béton. Coulage, extension et vibrage du béton. Réglage et nivellement de la couche de compression. Séchage du béton. Démontage du système de coffrage auxiliaire. Implantation des joints de retrait. Découpe du béton. Nettoyage final des joints de retrait.
Critère pour le métré: Surface mesurée depuis les faces extérieures des chaînages périmétriques, selon documentation graphique du Projet, en déduisant les ouvertures de surface supérieure à 6 m².
Critère pour le mémoire: On mesurera, à partir des faces extérieures des chaînages périmétrique, la surface réellement exécutée selon les spécifications du Projet, en déduisant les ouvertures de surface supérieure à 6 m². Tous les éléments intégrants de la structure signalés dans les plans et les détails du projet seront considérés comme inclus.
Critère d'évaluation économique: Le prix ne comprend pas la couche de béton de propreté.

| Code | U | Désignation | Quantité | Prix | Montant |
|---|---|---|---|---|---|
| mt07cid010j | m² | Coffrage perdu de modules en polypropylène recyclé, de 50x50x20 cm, pour dallages et vides sanitaires ventilés. (matériau) | 1.050 | 6912.79 | 7258.43 |
| mt08efa010 | m² | Système de coffrage récupérable de panneaux en bois pour chaînages périmétriques. (matériau) | 0.100 | 796.31 | 79.63 |
| mt07aco055c | kg | Barres en acier haute adhérence, Fe E 500, de divers diamètres. (matériau) | 3.000 | 646.77 | 1940.31 |
| mt07ame100dec | m² | Treillis soudé 100x250 mm, fils porteurs de 5 mm de diamètre et fils de répartition de 5 mm de diamètre, en acier Fe E 500. (matériau) | 1.100 | 1600.26 | 1760.29 |
| mt08aaa010a | m³ | Eau. (matériau) | 0.028 | 963.27 | 26.97 |
| mt01arg000a | m³ | Sable criblé. (matériau) | 0.058 | 13643.04 | 791.30 |
| mt01arg001ag | m³ | Gros granulats homogénéisés de taille maximale 12,5 mm. (matériau) | 0.110 | 14726.68 | 1619.93 |
| mt08cem000a | kg | Ciment gris en sacs. (matériau) | 72.493 | 70.00 | 5074.51 |
| mq06vib020 | h | Règle vibrante de 3 m. (matériel) | 0.082 | 1914.57 | 156.99 |
| mq06hor010 | h | Bétonnière. (matériel) | 0.092 | 688.75 | 63.37 |
| mq06cor020 | h | Équipement pour découpage de joints dans les dallages en béton. (matériel) | 0.075 | 3894.74 | 292.11 |
| mo042 | h | Compagnon professionnel III/CP2 du béton. (main-d'œuvre) | 0.124 | 1006.41 | 124.79 |
| mo089 | h | Ouvrier professionnel II/OP du béton. (main-d'œuvre) | 0.124 | 750.17 | 93.02 |
| mo113 | h | Ouvrier d'exécution I/OE1 construction. (main-d'œuvre) | 0.200 | 693.43 | 138.69 |
| mo112 | h | Ouvrier d'exécution I/OE2 construction. (main-d'œuvre) | 0.303 | 705.20 | 213.68 |
| % | % | Frais de chantier des unités d'ouvrage | 2 % | 19634.02 | 392.68 |
|  |  | Coûts directs |  |  | 20026.70 |
