# Poutre de bois scié de pin sylvestre (Pinus sylvestris)

- Propriété du fichier: CYPE INGENIEROS, S.A.
- Format: FIEBDC-3/2002
- Zone géographique: Mali
- Devise: XOF
- Coûts indirects: 3.00 %
- Frais généraux: 13.00 %
- Bénéfice: 6.00 %
- TVA: 18.00 %

**GOB040** m³ Poutre de bois scié de pin sylvestre (Pinus sylvestris), de 10x10 à 15x30 cm de section et jusqu'à 6 m de longueur, classe résistante C18, protection du bois de classe de pénétration NP3, travaillée en atelier.
Poutre de bois scié de pin sylvestre (Pinus sylvestris), finition brossée, de 10x10 à 15x30 cm de section et jusqu'à 6 m de longueur, pour applications structurales, classe résistante C18 selon NF EN 338 et NF EN 1912 et protection face aux agents biotiques qui correspondent à la classe de pénétration NP3 (6 mm dans les faces latérales de l'aubier) selon NF EN 351-1. Comprend les découpes, les entailles pour un assemblage correct, le nivellement et la mise en place des éléments d'attache et de renfort. Travaillée en atelier et mise en place in situ.
Inclut: Implantation et marquage des axes, aux points d'appui des poutres. Mise en place et fixation provisoire de la poutre. Aplomb et nivellement. Exécution des assemblages. Vérification finale de l'aplomb et des niveaux.
Critère de métré de projet: Volume mesuré selon documentation graphique du Projet, en s'appuyant sur les plus grandes dimensions transversales pour les pièces n'ayant pas de sections rectangulaires ou carrées, et la longueur comprenant les appuis.
Critère de mesure de l'ouvrage: On mesurera le volume réellement exécuté selon les spécifications du Projet, en s'appuyant sur les plus grandes dimensions transversales pour les pièces n'ayant pas de sections rectangulaires ou carrées, les appuis étant compris dans la longueur. Tous les éléments intégrants de la structure signalés dans les plans et les détails du projet seront considérés comme inclus.

| Code | U | Désignation | Quantité | Prix | Montant |
|---|---|---|---|---|---|
| mt07mee015k | m³ | Bois scié de pin sylvestre (Pinus sylvestris) avec finition brossée, pour poutre de 10x10 à 15x30 cm de section et jusqu'à 6 m de longueur, pour applications structurales, classe résistante C18 selon NF EN 338 et NF EN 1912 et protection face aux agents biotiques qui correspondent à la classe de pénétration NP3 (6 mm dans les faces latérales de l'aubier) selon NF EN 351-1, travaillée en atelier. (matériau) | 1.000 | 268931.87 | 268931.87 |
| mo048 | h | Compagnon professionnel III/CP2 charpentier bois. (main-d'œuvre) | 9.753 | 906.20 | 8838.17 |
| mo095 | h | Ouvrier professionnel II/OP charpentier bois. (main-d'œuvre) | 4.876 | 667.88 | 3256.58 |
| % | % | Coûts directs complémentaires | 2 % | 281026.62 | 5620.53 |
|  |  | Coûts directs |  |  | 286647.15 |
