# Platelage apparent pour plancher, de planches en bois

- Propriété du fichier: CYPE Ingenieros S.A.
- Format: FIEBDC-3/2016
- Logiciel: Générateur de prix de la construction. CYPE Ingenieros, S.A.
- Date: 16/04/2024
- Zone géographique: Mali
- Devise: XOF
- Coûts indirects: 3 %
- Frais généraux: 13 %
- Bénéfice: 6 %
- TVA: 18 %

## G Structure et gros oeuvre

### GP Planchers

#### GPO Bois

**GPO050** m² Platelage apparent pour plancher, de planches en bois.
Platelage apparent pour plancher, de planches en bois de pin sylvestre (Pinus sylvestris), avec bords à rainure et languette, avec résistance au glissement entre 35 et 45 selon DIN CEN/TS 12633, de 1000x140 mm et 22 mm d'épaisseur, fixées avec clous en fer sur des poutrelles en bois. Mise en place à coupe de pierre.
Inclut: Implantation des planches. Fixation des planches au support de base.
Critère pour le métré: Surface mesurée selon documentation graphique du Projet, en déduisant les ouvertures de surface supérieure à 1 m².
Critère pour le mémoire: On mesurera la surface réellement exécutée selon les spécifications du Projet, en déduisant les ouvertures de surface supérieure à 1 m².

| Code | U | Désignation | Quantité | Prix | Montant |
|---|---|---|---|---|---|
| mt07mee200a | m² | Planche en bois de pin sylvestre (Pinus sylvestris), avec bords à rainure et languette, avec résistance au glissement entre 35 et 45 selon DIN CEN/TS 12633, de 1000x140 mm et 22 mm d'épaisseur, pour parquet massif en bois formant le plancher. (matériau) | 1 | 26994.15 | 26994.150 |
| mt50spa102 | kg | Clous en fer. (matériau) | 0.2 | 1285.22 | 257.044 |
| mo048 | h | Compagnon professionnel III/CP2 charpentier bois. (main-d'œuvre) | 0.482 | 1631.52 | 786.393 |
| mo095 | h | Ouvrier professionnel II/OP charpentier bois. (main-d'œuvre) | 0.241 | 1218.78 | 293.726 |
| % | % | Frais de chantier des unités d'ouvrage | 2 % | 28331.313 | 566.626 |
|  |  | Coûts directs |  |  | 28897.939 |

Déchets:
- pose: mt07mee200a; facteur de déchet 0.00836642

## Ressources

**mt07mee200a** m² Planche en bois de pin sylvestre (Pinus sylvestris)
Données techniques: Coût énergétique 1002.384 MJ; Émission de CO2 -15.809 kg; Code CED 17 02 01; Masse de l'élément 11.94 kg; Volume 0.010855 m3
Déchets:
- emballage: re170203 Plastique. (composant de déchet); quantité 0.04 kg; Code CED 17 02 03; Masse de l'élément 1 kg; Volume 0.001667 m3
