# Régularisation de l'avant d'une paroi moulée

- Propriété du fichier: CYPE Ingenieros S.A.
- Format: FIEBDC-3/2016
- Logiciel: Générateur de prix de la construction. CYPE Ingenieros, S.A.
- Date: 16/04/2024
- Zone géographique: Mali
- Devise: XOF
- Coûts indirects: 3 %
- Frais généraux: 13 %
- Bénéfice: 6 %
- TVA: 18 %

## G Structure et gros oeuvre

### GS Structures enterrées et semi-enterrées

#### GSB Ouvrages de soutènement en BA

**GSB180** m² Régularisation de l'avant d'une paroi moulée.
Régularisation des parements verticaux de l'avant d'une paroi moulée en béton armé, à l'aide d'une fraiseuse, en dégrossissant de 3 à 5 cm d'épaisseur pour supprimer les saillies résultant du bétonnage contre le terrain, et décaper la surface avec finition rugueuse, à revêtir, et chargement des décombres dans le camion ou la benne.
Inclut: Fraisage de la partie avant de la paroi moulée. Retrait et stockage des décombres. Chargement des décombres dans le camion ou la benne.
Critère pour le métré: Surface mesurée selon documentation graphique du Projet.
Critère pour le mémoire: On mesurera la surface réellement exécutée selon les spécifications du Projet.

| Code | U | Désignation | Quantité | Prix | Montant |
|---|---|---|---|---|---|
| mq03fre010a | h | Équipement de fraisage, pour paroi moulée. (matériel) | 0.155 | 34000.61 | 5270.095 |
| mq01pan070b | h | Mini pelle chargeuse sur pneus, de 52 kW/1 m³ kW. (matériel) | 0.022 | 17188.62 | 378.150 |
| % | % | Frais de chantier des unités d'ouvrage | 2 % | 5648.245 | 112.965 |
|  |  | Coûts directs |  |  | 5761.210 |

Déchets:
- démolition: ruo170101 Béton (bétons, mortiers et préfabriqués). (composant de déchet); quantité 60 kg; Code CED 17 01 01; Masse de l'élément 1 kg; Volume 0.000667 m3
