# Collecteur pour chauffage et rafraîchissement par plancher rayonnant

- Propriété du fichier: CYPE Ingenieros S.A.
- Format: FIEBDC-3/2016
- Logiciel: Générateur de prix de la construction. CYPE Ingenieros, S.A.
- Date: 04/10/2024
- Zone géographique: Mali
- Devise: XOF
- Coûts indirects: 3 %
- Frais généraux: 13 %
- Bénéfice: 6 %
- TVA: 18 %

## T Équipements techniques

### TC ECS et chauffage

#### TCM Émetteurs à eau

**TCM060** U Collecteur pour chauffage et rafraîchissement par plancher rayonnant.
Collecteur prémonté en polyamide renforcée, pour 4 circuits, composé de connexions principales de 1", dérivations de 3/4", thermomètres, purgeurs manuels, vanne de remplissage, vanne de vidange, débitmètres, bouchons finaux et supports, raccords femelle de 16 mm x 3/4" eurocône, vannes à sphère pour fermeture du circuit du collecteur, cintreuse en plastique, monté en armoire en acier galvanisé, de 80x550x730 mm avec porte. Totalement monté, connecté et testé.
Inclut: Implantation de l'emplacement du collecteur. Mise en place du coffret pour le collecteur. Mise en place du collecteur. Connexion des tuyauteries au collecteur. Connexion du collecteur au réseau de distribution intérieur ou à la chaudière.
Critère pour le métré: Nombre d'unités prévues, selon documentation graphique du Projet.
Critère pour le mémoire: On mesurera le nombre d'unités réellement exécutées selon les spécifications du Projet.

| Code | U | Désignation | Quantité | Prix | Montant |
|---|---|---|---|---|---|
| mt37alu009c | U | Collecteur prémonté en polyamide renforcée, pour 4 circuits, composé de connexions principales de 1", dérivations de 3/4", thermomètres, purgeurs manuels, vanne de remplissage, vanne de vidange, débitmètres, bouchons finaux et supports. (matériau) | 1 | 345234.46 | 345234.460 |
| mt37alu005c | U | Raccord femelle de 16 mm x 3/4" eurocône. (matériau) | 8 | 6896.3 | 55170.400 |
| mt37alu082a | U | Vanne à sphère pour fermeture du circuit du collecteur de 1" de diamètre. (matériau) | 2 | 33172.71 | 66345.420 |
| mt37alu015a | U | Cintreuse en plastique. (matériau) | 8 | 2265.21 | 18121.680 |
| mt37alu031a | U | Armoire en acier galvanisé, de 80x550x730 mm, pour collecteur de 2 à 4 sorties, réglable en hauteur, avec ressort à cintrer. (matériau) | 1 | 132556.61 | 132556.610 |
| mt37alu032a | U | Porte bloquable pour armoire en acier, finition peinte couleur blanche RAL 9010, de 500x730 mm. (matériau) | 1 | 163598.35 | 163598.350 |
| mo004 | h | Compagnon professionnel III/CP2 chauffagiste. (main-d'œuvre) | 1.927 | 1625.89 | 3133.090 |
| mo103 | h | Ouvrier professionnel II/OP chauffagiste. (main-d'œuvre) | 1.927 | 1180.54 | 2274.901 |
| % | % | Frais de chantier des unités d'ouvrage | 2 % | 786434.911 | 15728.698 |
|  |  | Coûts directs |  |  | 802163.609 |

Déchets:
- pose: mt37alu009c; facteur de déchet 0.0165

## Ressources

**mt37alu009c** U Collecteur prémonté en polyamide renforcée
Données techniques: Coût énergétique 39.743 MJ; Émission de CO2 2.008 kg; Code CED 17 02 03; Masse de l'élément 0.41 kg; Volume 0.000683 m3
Déchets:
- emballage: re150101 Emballages en papier et en carton. (composant de déchet); quantité 0.042 kg; Code CED 15 01 01; Masse de l'élément 1 kg; Volume 0.001333 m3

**mt37alu005c** U Raccord femelle de 16 mm x 3/4" eurocône
Données techniques: Coût énergétique 23.583 MJ; Émission de CO2 1.642 kg
Déchets:
- emballage: re150101 Emballages en papier et en carton; quantité 0.072 kg

**mt37alu082a** U Vanne à sphère pour fermeture du circuit du collecteur de 1" de diamètre
Données techniques: Coût énergétique 254.804 MJ; Émission de CO2 17.171 kg
Déchets:
- emballage: re150101 Emballages en papier et en carton; quantité 0.072 kg

**mt37alu031a** U Armoire en acier galvanisé
Données techniques: Coût énergétique 0.019 MJ; Émission de CO2 0.031 kg
Déchets:
- emballage: re150101 Emballages en papier et en carton; quantité 0.036 kg

**mt37alu032a** U Porte bloquable pour armoire en acier, finition peinte couleur blanche RAL 9010, de 500x730 mm
Données techniques: Coût énergétique 0.019 MJ; Émission de CO2 0.031 kg
Déchets:
- emballage: re150101 Emballages en papier et en carton; quantité 0.036 kg
