# Luminaire antidéflagrant avec lampe LED, pour garage

- Propriété du fichier: CYPE Ingenieros S.A.
- Format: FIEBDC-3/2016
- Logiciel: Générateur de prix de la construction. CYPE Ingenieros, S.A.
- Date: 04/10/2024
- Zone géographique: Mali
- Devise: XOF
- Coûts indirects: 3 %
- Frais généraux: 13 %
- Bénéfice: 6 %
- TVA: 18 %

## T Équipements techniques

### TE Éclairage

#### TEI Équipements intérieurs

**TEI040** U Luminaire antidéflagrant avec lampe LED, pour garage.
Luminaire résistant aux explosions, pour zone 2/22, avec degrés de protection IP68 et IK10, de de 727 mm de longueur et 83 mm de diamètre mm, de 13 W, alimentation à 220/240 V et 50-60 Hz, avec 1 lampe LED, température de couleur 3000 K, taux d'éblouissement unifié inférieur à 19, indice de reproduction chromatique supérieure à 80, flux lumineux 1490 lumens, diffuseur en polycarbonate opalin avec résistance aux rayons UV, corps en aluminium et couvercles en ABS. Installation sur la surface du plafond dans un garage.
Inclut: Implantation. Montage, connexion et contrôle de son bon fonctionnement.
Critère pour le métré: Nombre d'unités prévues, selon documentation graphique du Projet.
Critère pour le mémoire: On mesurera le nombre d'unités réellement exécutées selon les spécifications du Projet.

| Code | U | Désignation | Quantité | Prix | Montant |
|---|---|---|---|---|---|
| mt34lgg110a | U | Luminaire résistant aux explosions, pour zone 2/22, avec degrés de protection IP68 et IK10, de de 727 mm de longueur et 83 mm de diamètre mm, de 13 W, alimentation à 220/240 V et 50-60 Hz, avec 1 lampe LED, température de couleur 3000 K, taux d'éblouissement unifié inférieur à 19, indice de reproduction chromatique supérieure à 80, flux lumineux 1490 lumens, diffuseur en polycarbonate opalin avec résistance aux rayons UV, corps en aluminium et couvercles en ABS, avec brides de fixation en acier zingué. (matériau) | 1 | 252402.24 | 252402.240 |
| mo003 | h | Compagnon professionnel III/CP2 électricien. (main-d'œuvre) | 0.313 | 1625.89 | 508.904 |
| mo102 | h | Ouvrier professionnel II/OP électricien. (main-d'œuvre) | 0.313 | 1180.54 | 369.509 |
| % | % | Frais de chantier des unités d'ouvrage | 2 % | 253280.653 | 5065.613 |
|  |  | Coûts directs |  |  | 258346.266 |
