# Luminaire carré avec lampe LED. Installation en surface

- Propriété du fichier: CYPE Ingenieros S.A.
- Format: FIEBDC-3/2016
- Logiciel: Générateur de prix de la construction. CYPE Ingenieros, S.A.
- Date: 16/04/2024
- Zone géographique: Mali
- Devise: XOF
- Coûts indirects: 3 %
- Frais généraux: 13 %
- Bénéfice: 6 %
- TVA: 18 %

## T Équipements techniques

### TE Éclairage

#### TEI Équipements intérieurs

**TEI230** U Luminaire carré avec lampe LED. Installation en surface.
Luminaire carré, non réglable, de 595x595x34 mm, de 40 W, alimentation à 220/240 V et 50-60 Hz, avec lampe LED non remplaçable, température de couleur 3000 K, optique constitué de réflecteur recouvert avec aluminium vaporisé, finition très brillante, à rendement élevé, faisceau de lumière extensif 120°, diffuseur en polyméthylméthacrylate (PMMA), arc enjoliveur d'aluminium injecté, finition thermo-émaillée, de couleur blanche, cadre en aluminium pour installation en surface, taux d'éblouissement unifié inférieur à 19, indice de reproduction chromatique supérieure à 80, flux lumineux 3932 lumens, degré de protection IP44. Installation en surface.
Inclut: Implantation. Montage, connexion et contrôle de son bon fonctionnement.
Critère pour le métré: Nombre d'unités prévues, selon documentation graphique du Projet.
Critère pour le mémoire: On mesurera le nombre d'unités réellement exécutées selon les spécifications du Projet.

| Code | U | Désignation | Quantité | Prix | Montant |
|---|---|---|---|---|---|
| mt34plg010b | U | Luminaire carré, non réglable, de 595x595x34 mm, de 40 W, alimentation à 220/240 V et 50-60 Hz, avec lampe LED non remplaçable, température de couleur 3000 K, optique constitué de réflecteur recouvert avec aluminium vaporisé, finition très brillante, à rendement élevé, faisceau de lumière extensif 120°, diffuseur en polyméthylméthacrylate (PMMA), arc enjoliveur d'aluminium injecté, finition thermo-émaillée, de couleur blanche, cadre en aluminium pour installation en surface, taux d'éblouissement unifié inférieur à 19, indice de reproduction chromatique supérieure à 80, flux lumineux 3932 lumens, degré de protection IP44. (matériau) | 1 | 63968.06 | 63968.060 |
| mo003 | h | Compagnon professionnel III/CP2 électricien. (main-d'œuvre) | 0.181 | 1610.98 | 291.587 |
| mo102 | h | Ouvrier professionnel II/OP électricien. (main-d'œuvre) | 0.181 | 1169.71 | 211.718 |
| % | % | Frais de chantier des unités d'ouvrage | 2 % | 64471.365 | 1289.427 |
|  |  | Coûts directs |  |  | 65760.792 |
