# Robinet d'incendie armé

- Propriété du fichier: CYPE Ingenieros S.A.
- Format: FIEBDC-3/2016
- Logiciel: Générateur de prix de la construction. CYPE Ingenieros, S.A.
- Date: 04/10/2024
- Zone géographique: Mali
- Devise: XOF
- Coûts indirects: 3 %
- Frais généraux: 13 %
- Bénéfice: 6 %
- TVA: 18 %

## T Équipements techniques

### TI Protections contre les incendies

#### TIP Systèmes d'approvisionnement en eau

**TIP080** U Robinet d'incendie armé.
Robinet d'incendie armé (RIA), de 25 mm (1") et de 680x480x215 mm, constitué de: armoire construite en acier de 1,2 mm d'épaisseur, finition avec peinture époxy couleur rouge RAL 3000 et porte semi-pleine avec fenêtre de méthacrylate d'acier de 1,2 mm d'épaisseur, finition avec peinture époxy couleur rouge RAL 3000; dévidoir métallique tournant fixe, peint en rouge époxy, avec alimentation axiale; tuyau semi-rigide de 20 m de longueur; lance à trois effets (fermeture, pulvérisation et jet compact) construite en plastique ABS et vanne d'isolement type sphère de 25 mm (1"), en laiton, avec manomètre 0-16 bar. Installation en surface. Comprend, les accessoires et les éléments de fixation.
Inclut: Implantation. Mise en place de l'armoire. Connexion.
Critère pour le métré: Nombre d'unités prévues, selon documentation graphique du Projet.
Critère pour le mémoire: On mesurera le nombre d'unités réellement exécutées selon les spécifications du Projet.

| Code | U | Désignation | Quantité | Prix | Montant |
|---|---|---|---|---|---|
| mt41bae010aaa | U | Robinet d'incendie armé (RIA), de 25 mm (1") et de 680x480x215 mm, constitué de: armoire construite en acier de 1,2 mm d'épaisseur, finition avec peinture époxy couleur rouge RAL 3000 et porte semi-pleine avec fenêtre de méthacrylate d'acier de 1,2 mm d'épaisseur, finition avec peinture époxy couleur rouge RAL 3000; dévidoir métallique tournant fixe, peint en rouge époxy, avec alimentation axiale; tuyau semi-rigide de 20 m de longueur; lance à trois effets (fermeture, pulvérisation et jet compact) construite en plastique ABS et vanne d'isolement type sphère de 25 mm (1"), en laiton, avec manomètre 0-16 bar; à installer en surface. Coefficient de décharge K de 42 (métrique). Comprend les accessoires et les éléments de fixation. Selon NF EN 671-1. (matériau) | 1 | 315657.69 | 315657.690 |
| mo008 | h | Compagnon professionnel III/CP2 plombier. (main-d'œuvre) | 1.325 | 1625.89 | 2154.304 |
| mo107 | h | Ouvrier professionnel II/OP plombier. (main-d'œuvre) | 1.325 | 1180.54 | 1564.216 |
| % | % | Frais de chantier des unités d'ouvrage | 2 % | 319376.210 | 6387.524 |
|  |  | Coûts directs |  |  | 325763.734 |

## Ressources

**mt41bae010aaa** U Robinet d'incendie armé (RIA)
Données techniques: Coût énergétique 17.055 MJ; Émission de CO2 0.837 kg
Déchets:
- emballage: re170203 Plastique. (composant de déchet); quantité 0.159 kg; Code CED 17 02 03; Masse de l'élément 1 kg; Volume 0.001667 m3
- emballage: re170604 Matériaux d'isolation distincts de ceux spécifiés dans les codes 17 06 01 et 17 06 03. (composant de déchet); quantité 0.032 kg; Code CED 17 06 04; Masse de l'élément 1 kg; Volume 0.001667 m3
